# Stadtwerke Elzach
Angebotsaufforderung (GAEB DA XML 3.3, DA83)
Projekt: Elzach
Währung: EUR
Vergabeart: Beschränkte Ausschreibung
Eröffnung: 22.03.2022 11:00:00
Ende der Zuschlagsfrist: 29.04.2022
Abgabeort: Elzach, Rathaus
Ausführungsbeginn: 16.05.2022
Ausführungsende: 17.02.2023
Auftraggeber: Stadtwerke Elzach, Hauptstraße 69, 79215 Elzach, Telefon 07682 / 804-15, Fax 07682 / 804-55, E-Mail stadtwerke@elzach.de; DV-Nummer: 10B; Vergabenummer: 10B
Erstellt mit: BECHMANN AVA 2023.80/ GXML Toolbox V3.3 R20210630, BECHMANN AVA 2023.80, 23.10.2023

## Zusätzlicher Text
_______________________________________________________________________
Stadtwerke Elzach

______________________________________________________________________

Leistungsverzeichnis

Auftraggeber:  Stadtwerke Elzach

  Hauptstraße 69
  79215  Elzach

Planung:  Ing.-Büro Wald + Corbe
  Am Hecklehamm 18
  76549 Hügelsheim
  Tel.: 07229 / 1876 - 00
  Fax: 07229 / 1876 - 777

Stand 23.10.2023

## 10b LV- Anschluss Unterprechtal öffentl. Wasserversorgung BA2
Datum: 23.10.2023

### 01 Übergeordnete Leistungen

*Hinweis: Hinweis*
Auf die stark beengten örtlichen Verhältnissen wird ausdrücklich hingewiesen.
Die Arbeiten können größtenteils nur über Kopf erfolgen. Das gesamte Baufeld befindet sich in einer Sackgasse, die Zufahrt ist nur von einer Seite möglich.
Mehraufwand bei den einzelnen Arbeitsschritte (z.B. Aushub und Verfüllung des Grabens), Erschwernisse durch beengte Verhältnisse und Einschränkungen bei der Maschinen- und Geräteauswahl sind in die Einzelpositionen einzukalkulieren und werden nicht gesondert vergütet.

*Hinweis: Hinweis*
Die Abrechnung erfolgt getrennt nach Gewerken (Wasser, Strom, Breitband, Straßenbau) und Auftraggeber (Stadtwerke/Stadt).
Für Hausanschlüsse sind Einzelrechnungen je Anschluss zu erstellen, aufgeteilt in privat und öffentlich.
Mehraufwendungen im Zuge des Aufmaß und der Rechnungsstellung sind in die
Einheitspreise einzukalkulieren.

#### Titel 01.01 Baustelleneinrichtung

**01.01.010 Baustelle einrichten**
Geräte, Werkzeuge und sonstige Betriebsmittel, die zur
vertragsgemässen Durchführung der Bauleistungen erforderlich sind, auf die Baustelle bringen, bereitstellen und - soweit der Geräteeinsatz nicht gesondert berechnet wird - betriebsfertig aufstellen einschl. der
dafür notwendigen Arbeiten. Die erforderlichen festen
Anlagen herstellen.
Baubüros, Unterkünfte, Werkstätten, Lagerschuppen
und dgl., soweit erforderlich, antransportieren, aufbauen und einrichten.
Strom-, Wasser-, Fernsprechanschluss sowie Entsorgungseinrichtungen und dgl. für die Baustelle, soweit
erforderlich, herstellen.
Bei Bedarf Zufahrtswege zur Baustelle sowie Lagerplätze, sonstige Platzbefestigungen und Wege im Baustellenbereich anlegen.
Oberbodenarbeiten einschl. Beseitigen von Aufwuchs für
die Baustelleneinrichtung, soweit erforderlich, ausführen.
Flächen beschaffen, sofern die vom AG zur Verfügung
gestellten nicht ausreichen.
Kosten für Vorhalten, Unterhalten und Betreiben der
Geräte, Anlagen und Einrichtungen einschl. Mieten,
Pacht, Gebühren und dgl. werden nicht mit dieser Pauschale, sondern mit den Einheitspreisen der betreffenden Teilleistungen vergütet.
Soweit nicht für bestimmte Leistungen (z.B. Bedarfsleistungen) für das Einrichten der Baustelle gesonderte Positionen im Leistungsverzeichnis enthalten
sind gilt die Pauschale

Vergütung: 20 Prozent zu Baubeginn, der Rest
proportional zur Abrechnungssumme.
Menge: 1,000 psch

**01.01.020 Baustelle räumen**
Baustelle von allen Geräten, Anlagen, Einrichtungen
und dgl. räumen.
Benutzte Flächen und Wege entsprechend dem ursprünglichen Zustand unter Wahrung der landschaftspflegerischen Belange ordnungsgemäß herrichten. Verunreinigungen beseitigen.
Soweit nicht für bestimmte Leistungen (z.B. Bedarfsleistungen) für das Räumen der Baustelle gesonderte
Positionen im Leistungsverzeichnis enthalten sind, gilt
die Pauschale.
Menge: 1,000 psch

**01.01.030 Kennzeichnen, sichern der Baustelle**
Kennzeichnen der Baustelle bzw. der Baugruben während
der gesamten Bauzeit mit den erforderlichen
Verkehrszeichen und Zusatztafeln, sowie mit
Absperrungen, Leit- und Schutzeinrichtungen in dem
notwendigen bzw.angeordneten Umfang.

Abrechnungsmodus siehe Baustelleneinrichtung

Position deckt die Leistungen im Zuge des gesamten LV und aller Gewerke ab.
Menge: 1,000 psch

*Hinweis: prov. Parkfläche*
Nachfolgende Positionen beinhalten die Leistungen zum erstellen provisorischen Parkfläche im Baustellenbereich (Rainweg).
Verunreinigungen der Oberfläche oder des Grundwassers sind verboten und müssen vermieden werden.

**01.01.040 Oberboden abtragen und zwischenlagern**
Oberboden mit Vegetationsdecke im Bereich der Grünfläche abtragen und seitlich zwischenlagern.
Oberboden mittels Folie abdecken.
Unrat waehrend der Arbeiten aussondern,und entsorgen.

Abtragsdicke bis 20 cm.
Abgerechnet wird nach Abtragsprofilen.
Menge: 240,000 m3

**01.01.050 Oberboden aufnehmen und andecken**
Vorgenannten zwischengelagerten Oberboden aufnehmen,
und profilgerecht andecken und anpritschen bzw. einplanieren.
Folie aufnehmen, geht in Eigentum des AN über.
Unrat waehrend der Arbeiten aussondern, aufnehmen, in Eigentum des AN uebernehmen und von der Baustelle entfernen.

Dicke der Andeckung bis 20 cm.
Menge: 240,000 m3

**01.01.060 Feinplanum Rasenfläche**
Feinplanum für Rasenfläche, zulässige Abweichung von der
Ebenheit 2 cm, Anschlüsse an Kanten, Grünflächen und
Wiesen, Steine von mehr als 5 cm Durchmesser und schwer
verrottbare Pflanzenteile ablesen, anfallende Stoffe der
Verwertung zuführen, Gebühren trägt AN, Oberboden,
geneigte und nichtgeneigte Flächen
Menge: 1200,000 m2

**01.01.070 Einsäen von Oberbodenflächen**
Oberbodenflächen sukzessive mit dem Baufortschritt
einsäen und wässern.
Vor Einsaat Flächen von Unkraut befreien, Steine (>
5 cm) und sonstigen Unrat ablesen und beseitigen
Feinplanie herstellen. Das Saatgut ist einzuigeln
Die Flächen sind festzupritschen oder zu walzen, bis
zur endgültigen Begrünung zu unterhalten und falls
erforderlich nachzusäen (DIN 18971, Pkt. 5 ff)
Flächen sind 2x zu mähen, Mähgut abräumen und
beseitigen.
Saatgut liefern: Regel-Saatgut-Mischung RSM 7.1.1
Landschaftsrasen-Standard ohne Kräuter
Regelsaatgutmenge 20 g/m2
Einsäen im gesamten Baustellenbereich auf waagerechten
und geneigten Flächen.
Einsäen von Kleinflächen ist mit einzurechen.
Einsäen in mehreren, unterbrochenen Abschnitten
entsprechend dem vorgesehenen Bauablauf.
Nachträgliches Einsäen von Kleinflächen ist mit
einzurechnen.
Über den Zeitpunkt der Einsaat entscheidet der AG.
Abgerechnet wird nach Aufmaß, maximal bis zur
nachgewiesen Saatgutmenge.

Einsaatfläche bei Bedarf wässern bis Einsaat erstmalig mähfähig ist.
Menge: 1200,000 m2

**01.01.080 Schotter bzw. Schroppen, liefern und einbauen**
prov. Parkfläche herstellen und unterhalten, Material Schotter bzw. Schroppen nach Wahl des AN, kein Recycling, liefern, profilgerecht einbauen und verdichten. Fläche für ges. Bauzeit  unterhalten.

Einbaustärke ca. 25cm

Abrechnung nach Aufmaß vor Ort
Lieferscheine sind vorzulegen.
Menge: 240,000 m3

**01.01.090 Schotter bzw. Schroppen, ausbauen, abtransportieren und in Eigentum des AN übernehmen**
Vorgenanntes eingebautes Material Schotter bzw. Schroppen, durch Befahrung anthropogen verunreinigt, aufnehmen, in Eigentum des  AN übernehmen und abtransportieren. Abrechnung entsprechend Einbaumenge.
Menge: 240,000 m3

**01.01.100 Geotextil verlegen, aufnehmen und entsorgen**
Geotextil aus Vlies liefern, verlegen, von überschüttetem Material verschmutztes, beschädigtes Vlies wiederausbauen in Eigentum des AN übernehmen und von der Baustelle abtransportieren, als Trennschicht, Überlapungen sind einzurechnen

Abrechnung nach verlegter Fläche
Menge: 1200,000 m2

*Hinweis: prov. Baustraße*
Nachfolgende Positionen beinhalten die Leistungen zum erstellen einer provisorischen Baustraße im Bereich neben der Fahrbahn, Grünfläche und Wassergraben.

**01.01.110 Oberboden abtragen und zwischenlagern**
Oberboden mit Vegetationsdecke im Bereich des Zwischenlagers abtragen und seitlich zwischenlagern.
Oberboden mittels Folie abdecken.
Unrat waehrend der Arbeiten aussondern,und entsorgen.

Abtragsdicke bis 20 cm.
Abgerechnet wird nach Abtragsprofilen.
Menge: 140,000 m3

**01.01.120 Oberboden aufnehmen und andecken**
Vorgenannten zwischengelagerten Oberboden aufnehmen,
und profilgerecht andecken und anpritschen bzw. einplanieren.
Folie aufnehmen, geht in Eigentum des AN über.
Unrat waehrend der Arbeiten aussondern, aufnehmen, in Eigentum des AN uebernehmen und von der Baustelle entfernen.

Dicke der Andeckung bis 20 cm.
Menge: 140,000 m3

**01.01.130 Feinplanum Rasenfläche**
Feinplanum für Rasenfläche, zulässige Abweichung von der
Ebenheit 2 cm, Anschlüsse an Kanten, Grünflächen und
Wiesen, Steine von mehr als 5 cm Durchmesser und schwer
verrottbare Pflanzenteile ablesen, anfallende Stoffe der
Verwertung zuführen, Gebühren trägt AN, Oberboden,
geneigte und nichtgeneigte Flächen
Menge: 640,000 m2

**01.01.140 Einsäen von Oberbodenflächen**
Oberbodenflächen sukzessive mit dem Baufortschritt
einsäen und wässern.
Vor Einsaat Flächen von Unkraut befreien, Steine (>
5 cm) und sonstigen Unrat ablesen und beseitigen
Feinplanie herstellen. Das Saatgut ist einzuigeln
Die Flächen sind festzupritschen oder zu walzen, bis
zur endgültigen Begrünung zu unterhalten und falls
erforderlich nachzusäen (DIN 18971, Pkt. 5 ff)
Flächen sind 2x zu mähen, Mähgut abräumen und
beseitigen.
Saatgut liefern: Regel-Saatgut-Mischung RSM 7.1.1
Landschaftsrasen-Standard ohne Kräuter
Regelsaatgutmenge 20 g/m2
Einsäen im gesamten Baustellenbereich auf waagerechten
und geneigten Flächen.
Einsäen von Kleinflächen ist mit einzurechen.
Einsäen in mehreren, unterbrochenen Abschnitten
entsprechend dem vorgesehenen Bauablauf.
Nachträgliches Einsäen von Kleinflächen ist mit
einzurechnen.
Über den Zeitpunkt der Einsaat entscheidet der AG.
Abgerechnet wird nach Aufmaß, maximal bis zur
nachgewiesen Saatgutmenge.

Einsaatfläche bei Bedarf wässern bis Einsaat erstmalig mähfähig ist.
Menge: 640,000 m2

**01.01.150 Schotter bzw. Schroppen, liefern und einbauen**
Zwischenlagerfläche herstellen und unterhalten, Material Schotter bzw. Schroppen nach Wahl des AN, kein Recycling, liefern, profilgerecht einbauen und verdichten. Fläche unterhalten.

Einbaustärke ca. 25cm

Abrechnung nach Aufmaß vor Ort
Lieferscheine sind vorzulegen.
Menge: 140,000 m3

**01.01.160 Schotter bzw. Schroppen, ausbauen, abtransportieren und in Eigentum des AN übernehmen**
Vorgenanntes eingebautes Material Schotter bzw. Schroppen, durch zeitweise aufgelagerters Aushubmaterial anthropogen verunreinigt, aufnehmen, in Eigentum des  AN übernehmen und abtransportieren. Abrechnung entsprechend Einbaumenge.
Menge: 140,000 m3

**01.01.170 Geotextil verlegen**
Geotextil aus Vlies liefern, verlegen, von überschüttetem Material verschmutztes, beschädigtes Vlies wiederausbauen in Eigentum des AN übernehmen und von der Baustelle abtransportieren, als Trennschicht, Überlapungen sind einzurechnen

Abrechnung nach verlegter Fläche
Menge: 640,000 m2

**01.01.180 KG-Rohr DN 600 in vorhandenen Seitengraben/Wasserlauf verlegen, unterhalten, aufnehmen und entsorgen**
KG-Rohr DN 600 liefern und im Graben zur Wasserführung verlegen, für die Bauzeit unterhalten, nach Beendigung der Maßnhamen rückbauen und aufnehemen der Rohres, das Rohr geht in Eigentum des AN über.
Menge: 80,000 m

#### Titel 01.02 Verkehrssicherung

*Hinweis: Hinweis*
Gemäß im Zuge der Planung durchgeführten Abstimmung mit Ordnungsamt, Verkehrsbehörde, Rettungskräfte usw. gelten für die Arbeiten im Rainweg folgende Vorgaben, welche bei der Kalkulation zur berücksichtigen sind.
1) die Zufahrt zum Rainweg ist nur von einer Seite möglich (Sackgasse).
2) aufgrund der beengten Verhältnisse darf nur Abschnittsweise aufgegraben werden, der Leitungsgraben ist täglich zum Feierabend mit Stahlplatten abzudecken oder zu verfüllen, sodass eine Durchfahrt für Rettungskräfte gewährleistet werden kann.
3) Bei der Rettungsleitstelle ist die Mobilnummer des vor Ort verantwortlichen Poliers zu hinterlegen, sodass dieser im Einsatzfall verständigt werden kann um kurzfristig mit z.B. Stahlplatten die Durchfahrt zu ermöglichen.

Die Erschwernisse Und der Mehraufwand ist in die nachfolgenden Positionen bzw. Zulagen einzukalkulieren.

**01.02.010 Verkehrssicherung im Bereich Rainweg, halbseitig**
Nach den Vorschriften der StVO gemäß RSA für den
Verkehr innerorts bzw den Anordnungen des
AG's oder der Verkehrsbehörde ist die Baustelle mit den
erforderlichen Verkehrszeichen und Zusatztafeln sowie
mit Absperrungen, Leit- u. Schutzeinrichtungen zu
versehen und in dem notwendigen bzw angeordneten Umfang
elektr. zu beleuchten.

Die Verkehrszeichen, Zusatztafeln und Leiteinrichtungen
(ausgenommen Schutzplanken und Borde) müssen mit
Reflexstoffen überzogen sein. Dasselbe gilt für die
Absperreinrichtungen quer zur Fahrbahn, soweit sie vom
öffentlichen Verkehr beachtet werden müssen. Die
Verkehrszeichen müssen das Gütezeichen der
Güteschutzgemeinschaft tragen.

Die Verkehrszeichen und Einrichtungen sind ständig zu
unterhalten und soweit erforderlich zu reinigen. Das
Umstellen der Baustellenkennzeichnung bei halbseitiger
Sperrung oder in Folge der Bauabschnitte wird nicht gesondert vergütet, die Kosten hierfür sind in dieser Position einzurechnen einschließlich aller evtl. erforderlicher
Stromanschlüsse für die Beleuchtung sowie die
Beschaffung des elektr. Stromes.

Die Kosten für Vorhaltung, Unterhaltung, Überwachung und Betrieb aller erforderlichen Einrichtungen werden gesondert vergütet.

Auf die Baubeschreibung wird verwiesen.

Die verkehrsrechtliche Anordnung ist vom AN zu
beantragen und zu betreiben, Verkehrzeichenpläne sind vom AN zu erstellen. Die Kosten hierfür sind einzurechnen.

Die betroffenen Straßenabschnitte werden voll gesperrt. Die Umsetzung der benötigten Verkehrszeichen und Einrichtungen sind einzurechnen.

Position gilt für alle Gewerke im gesamten Baufeld

Verkehrssicherung des Baufeldes gem. RSA 21
B1/5 bei Umfahrung der Baustelle

Das arbeitstägliche Umstellen der Verkehrssicherung zum Arbeitsende zur Gewehrleistung der Zufahrt für Rettungskräfte ist einzukalkulieren.
Menge: 1,000 Psch

**01.02.020 Verkehrssicherung Rainweg vorhalten und betreiben**
Vorgenannte Verkerssicherung Vorhaltung, Unterhaltung, Überwachung und Betreiben.
inkl. arbeitstäglicher Kontrolle der VS
Position gilt für alle Gewerke.

Das arbeitstägliche Umstellen der Verkehrssicherung zum Arbeitsende zur Gewehrleistung der Zufahrt für Rettungskräfte ist einzukalkulieren.
Menge: 30,000 d

**01.02.030 Verkehrssicherung im Bereich Rainweg, Vollsperrung tagsüber, Durchfahrt für Rettungskräfte nach Arbeitsende**
Nach den Vorschriften der StVO gemäß RSA für den
Verkehr innerorts bzw den Anordnungen des
AG's oder der Verkehrsbehörde ist die Baustelle mit den
erforderlichen Verkehrszeichen und Zusatztafeln sowie
mit Absperrungen, Leit- u. Schutzeinrichtungen zu
versehen und in dem notwendigen bzw angeordneten Umfang
elektr. zu beleuchten.

Die Verkehrszeichen, Zusatztafeln und Leiteinrichtungen
(ausgenommen Schutzplanken und Borde) müssen mit
Reflexstoffen überzogen sein. Dasselbe gilt für die
Absperreinrichtungen quer zur Fahrbahn, soweit sie vom
öffentlichen Verkehr beachtet werden müssen. Die
Verkehrszeichen müssen das Gütezeichen der
Güteschutzgemeinschaft tragen.

Die Verkehrszeichen und Einrichtungen sind ständig zu
unterhalten und soweit erforderlich zu reinigen. Das
Umstellen der Baustellenkennzeichnung bei halbseitiger
Sperrung oder in Folge der Bauabschnitte wird nicht gesondert vergütet, die Kosten hierfür sind in dieser Position einzurechnen einschließlich aller evtl. erforderlicher
Stromanschlüsse für die Beleuchtung sowie die
Beschaffung des elektr. Stromes.

Die Kosten für Vorhaltung, Unterhaltung, Überwachung und Betrieb aller erforderlichen Einrichtungen werden gesondert vergütet.

Auf die Baubeschreibung wird verwiesen.

Die verkehrsrechtliche Anordnung ist vom AN zu
beantragen und zu betreiben, Verkehrzeichenpläne sind vom AN zu erstellen. Die Kosten hierfür sind einzurechnen.

Die betroffenen Straßenabschnitte werden voll gesperrt. Die Umsetzung der benötigten Verkehrszeichen und Einrichtungen sind einzurechnen.

Position gilt für alle Gewerke im gesamten Baufeld

Verkehrssicherung des Baufeldes gem. RSA 21
B1/15 bei Vollsperrung der Straße

Das arbeitstägliche Umstellen der Verkehrssicherung zum Arbeitsende zur Gewehrleistung der Zufahrt für Rettungskräfte ist einzukalkulieren.
Menge: 1,000 Psch

**01.02.040 Verkehrssicherung Rainweg Vollsperrung vorhalten und betreiben**
Vorgenannte Verkerssicherung Vorhaltung, Unterhaltung, Überwachung und Betreiben.
inkl. arbeitstäglicher Kontrolle der VS
Position gilt für alle Gewerke.

Das arbeitstägliche Umstellen der Verkehrssicherung zum Arbeitsende zur Gewehrleistung der Zufahrt für Rettungskräfte ist einzukalkulieren.
Menge: 90,000 d

**01.02.050 Transportable LS-Anlage aufstellen, Engstelle**
Transportable Lichtsignalanlage (2-Phasenbetrieb) einschließlich Energieversorgung aufstellen und beseitigen.
Vorhalten, warten und betreiben wird gesondert vergütet. Vorübergehende Sicherungsmaßnahmen durchführen. 70 v.H. des Preises werden nach betriebsfertigem Aufstellen, der Rest nach
Beseitigen vergütet.
Lichtsignalanlage für Engstelle mit Intervallschaltung. Lichtsignanlage umschaltbar auf manuellen Betrieb im Bedarfsfall.
Energieversorgung nach Wahl des AN.

In dieser Position sind alle erforderlichen Einzelampeln zu berücksichtigen.
Menge: 2,000 St

**01.02.060 Transportable LS- Anlage vorhalten inkl. baubedingtes umsetzen, Engstelle**
Transportable Lichtsignalanlage (2-Phasenbetrieb) vorhalten, warten und betreiben. Vorübergehende Sicherungsmaßnahmen durchführen.
Lichtsignalanlage für Engstelle  mit Intervallschaltung.
Energieversorgung nach Wahl des AN.
Mehrfaches, baubedingtes Umsetzen der gesamten Anlage gemäß Baufortschritt ist einzukalkulieren.

In dieser Position sind alle erforderlichen Einzelampeln zu berücksichtigen.
Menge: 30,000 d

**01.02.070 Stahlplatten befahrbar**
Stahlplatten befahrbar, zur Überbrückung von
Rohr- und Leitungsgräben im Bereich von Fahrwegen  zur Aufrechterhaltung der Befahrbarkeit der Straße anliefern, während der gesamten Bauzeit vorhalten, einbauen, umbauen und nach Arbeitsfortschritt umsetzen, mehrfaches Umbauen aus arbeitsbedingten Gründen.
Die Unterbrechung der Zufahrtsmöglichkeiten zu den
Grundstücken ist auf ein Minimum zu beschränken und mit
den jeweiligen Anwohnern abzusprechen. Über Nacht ist die Zufahrt immer sicherzustellen.
Mit dieser Pos. wird der Aufwand für das Sicherstellen und die Unterhaltung der Zufahrtsmöglichkeit für alle Grundstücke während der gesamten Bauzeit abgegolten.

Abrechnung pauschal für die gesamte Baumaßnahme.

**Unterhaltung für alle Gewerke
Menge: 1,000 psch

**01.02.080 Fußgängerbrücken**
Fußgängerbrücken als Fertigteil mit Geländer zur Überbrückung von Rohr- und Leitungsgräben anliefern, während der gesamten Bauzeit vorhalten, einbauen, umbauen und nach Arbeitsfortschritt umsetzen, mehrfaches Umbauen aus arbeitsbedingten Gründen.

**Unterhaltung für alle Gewerke
Menge: 30,000 St

**01.02.090 Müllentsorgung**
Die Müllentsorgung im gesamten baufeld muss immer gewährleistet sein. Aus diesem Grund muß der AN in einzelnen Bauabschnitten die verschiedenen Müllbehälter zu einem vom Müllfahrzeug anfahrbaren Sammelplatz transportieren und später wieder zu den verschiedenen Grundstücken zurück transportieren.

Die Abstimmungsgespräche  mit den Müllentsorgungsunternehmen erfolgt durch den AN.

Sämtliche hierdurch entstehende Kosten hat der AN in diese Position einzukalkulieren. Position gilt für alle Gewerke über die gesamte Bauzeit.
Menge: 1,000 psch

**01.02.100 Straßenfläche reinigen**
Straßenfläche mit selbstaufnehmender Kehrmaschine
trocken und nass nach Bedarf und Angabe der
Bauleitung reinigen. Staubbelästigungen sind zu
vermeiden.
Erforderliche Verkehrssicherungsmaßnahmen sind
durchzuführen.
Straßenfläche = Fahrbahn in öffentlichen Straßen, im
Bereich der verschmutzten Baustellen und Zwischenlagerzu
und -abfahrten. Es ist u.a. davon auszugehen, dass zu
Zeiten der Erdarbeiten, die Reinigung täglich am Abend, vor
Verlassen der Baustelle, zu erfolgen hat.
Grundsätzlich hat die Reinigung über die gesamte
Bauzeit zu erfolgen. Die Vorhaltung der Geräte, das
erforderliche Reinigungswasser und die ggf.
erforderliche Vorreinigung mit Schaufel und Besen sind
einzurechnen. Kehrgut entsorgen.
Menge: 1,000 psch

*Hinweis: Im Notfall ist kurzfristig die Durchfahrt für Rettungskräfte zu ermöglichen (Stahlplatten im Grabenbereich)*
Im Fall eines Rettungseinsatzes während der Arbeitszeit ist die Durchfahrt für Einsatzfahrzeuge kurzfristig herzustellen.
Hierzu ist die Mobilnummer des vorort verantwortlichen Poliers bei der Leitstelle zu hinterlegen.

**01.02.110 Durchfahrt im Grabenbereich bei Rettungseinsatz kurzfristig herstellen**
Durchfahrt für Rettungskräfte im Einsatzfall kurzfristig herstellen, Überfahrt von Gräben und Gruben mittels Stahlplatten herstellen, Baumaschinen und Geräte aus dem Baufeld entfernen, sodass eine Zufahrt ermöglicht wird.
Der Mehraufwand für die Wiederaufnahme der Arbeiten (Anfahren Geräte- und Maschinen, Aufnehmen der Stahlplatten) ist einzukalkulieren.
Menge: 2,000 St

**01.02.120 Zulage Stahlplaten am Graben vorhalten für Rettungseinsatz**
Zulage für das Vorhalten von zusätzlichen Stahlplatten im Bereich des offenen Graben/Gruben zur kurzfrisitgen Herstellung der Durchfahrt für Rettungskräfte.
Menge: 1,000 Psch

**01.02.130 Standzeit Kolonne bei Rettungseinsatz**
Standzeit Kolonne inkl. Maschinen und Geräte im Falle eines Rettungseinsatzes ohne der Möglichkeit der Fortführung der Arbeiten.
AG und öBü sind umgehend zu informieren.
Menge: 12,000 h

### 02 Tief- und Straßenbauarbeiten

*Hinweis: Hinweis*
Aufgrund der örtlichen Gegebenheiten sind die Tiefbauarbeiten und kurzen Abschnitten auszuführen, sodass arbeitstäglich zum Feierabend die Durchfahrt für Rettungskräfte gewährleistet werden kann (verfüllen des Graben bis zu OK Asphalt oder Abdecken von Gräben und Gruben mit Stahlplatten.
Der Mehraufwand für das abschnittsweise Arbeiten bzw. daraus resultierende Erschwernisse werden mit der Zulage hierfür abgegolten.

Der Bieter hat sich im Zuge der Angebotsbearbeitung und der Kalkulation über die örtlichen Gegebenheiten zu informieren. Auf die stark beengten Verhältnisse und das Arbeiten über Kopf wird ausdrücklich hingewiesen. Dies ist in die EInheitspreise einzukalkulieren.

*Hinweis: Hinweis*
Kontrollprüfungen der Verdichtung sind in
Eigenüberwachung gemäß ZTV SOB-StB und
ZTV T-StB zu erbringen und die Prüfergebnisse
dem Auftraggeber als Protokolle vorzulegen.

Das (Erd-) Planum ist vor Witterungseinflüssen zu
schützen. Das Befahren mit Baufahrzeugen ist auf
ein Minimum zu beschränkten. In diesem
Zusammenhang wird darauf hingewiesen, dass das
Bodenaustauschmaterial, ob gelagert oder geliefert,
direkt nach dem Abtrag des anstehenden Bodens in
Teilabschnitten wieder eingebaut und verdichtet
werden muss. Erschwernisse und Aufwendungen
sind in den Positionen aller Titel zu berücksichtigen.

Bei Verdichtungsarbeiten müssen die Anhaltswerte
der DIN 4150 Teil 3 eingehalten werden.
Entsprechende Geräte müssen eingesetzt, bzw. die
verwendeten Geräte entsprechend justiert, oder die
Verfüll- und Verdichtungsarbeiten an die
anforderungen angepasst werden.
Im gesamten Ausbaubereich ist eine historische
Bebauung vorhanden. Daher sind die Anhaltswerte
der DIN 4150 Teil 3, Zeile 3 (Bauten, die wegen ihrer
besonderen Erschütterungsempfindlichkeit nicht
denen nach Zeile 1 und 2 entsprechen und
besonderes erhaltenswert sind) einzuhalten.
Hierdurch entstehenden Erschwernisse und
Aufwendungen sind in den Positionen dieses
Gewerkes zu berücksichtigen.

#### Titel 02.01 Abbrucharbeiten

**02.01.010 Oberboden abtragen und zwischenlagern**
Oberboden mit Vegetationsdecke im Bereich des Zwischenlagers abtragen und seitlich zwischenlagern.
Oberboden mittels Folie abdecken.
Unrat waehrend der Arbeiten aussondern,und entsorgen.

Abtragsdicke bis 20 cm.
Abgerechnet wird nach Abtragsprofilen.
Menge: 195,000 m3

**02.01.020 Oberboden aufnehmen und andecken**
Vorgenannten zwischengelagerten Oberboden aufnehmen,
und profilgerecht andecken und anpritschen bzw. einplanieren.
Folie aufnehmen, geht in Eigentum des AN über.
Unrat waehrend der Arbeiten aussondern, aufnehmen, in Eigentum des AN uebernehmen und von der Baustelle entfernen.

Dicke der Andeckung bis 20 cm.
Menge: 195,000 m3

**02.01.030 Feinplanum Rasenfläche**
Feinplanum für Rasenfläche, zulässige Abweichung von der
Ebenheit 2 cm, Anschlüsse an Kanten, Grünflächen und
Wiesen, Steine von mehr als 5 cm Durchmesser und schwer
verrottbare Pflanzenteile ablesen, anfallende Stoffe der
Verwertung zuführen, Gebühren trägt AN, Oberboden,
geneigte und nichtgeneigte Flächen
Menge: 960,000 m2

**02.01.040 Einsäen von Oberbodenflächen**
Oberbodenflächen sukzessive mit dem Baufortschritt
einsäen und wässern.
Vor Einsaat Flächen von Unkraut befreien, Steine (>
5 cm) und sonstigen Unrat ablesen und beseitigen
Feinplanie herstellen. Das Saatgut ist einzuigeln
Die Flächen sind festzupritschen oder zu walzen, bis
zur endgültigen Begrünung zu unterhalten und falls
erforderlich nachzusäen (DIN 18971, Pkt. 5 ff)
Flächen sind 2x zu mähen, Mähgut abräumen und
beseitigen.
Saatgut liefern: Regel-Saatgut-Mischung RSM 7.1.1
Landschaftsrasen-Standard ohne Kräuter
Regelsaatgutmenge 20 g/m2
Einsäen im gesamten Baustellenbereich auf waagerechten
und geneigten Flächen.
Einsäen von Kleinflächen ist mit einzurechen.
Einsäen in mehreren, unterbrochenen Abschnitten
entsprechend dem vorgesehenen Bauablauf.
Nachträgliches Einsäen von Kleinflächen ist mit
einzurechnen.
Über den Zeitpunkt der Einsaat entscheidet der AG.
Abgerechnet wird nach Aufmaß, maximal bis zur
nachgewiesen Saatgutmenge.

Einsaatfläche bei Bedarf wässern bis Einsaat erstmalig mähfähig ist.
Menge: 960,000 m2

**02.01.050 Bordstein aufnehmen, im Bereich der Baustelle lagern, reinigen und wiederversetzen, Form H, R, T**
Bordstein Form H und R aus Beton als Hochbord, Rundbord versetzt, aufnehmen einschl. Bettung (Dicke ca. 20 cm) und Rückenstütze aus Beton, incl. Erdarbeiten, im Bereich der Baustelle lagern, reinigen und in Beton wiederversetzen (inkl. Beton).

Anfallende Stoffe gehen in Eigentum des AN und sind zu beseitigen.
Menge: 50,000 m

**02.01.060 Betonpflaster umpflasten, inkl Bettung, in Einzelflächen/Anschlussbreiche**
Betonpflaster auf Bettung ohne
Bindemittel umpflastern. Betonpflaster bis 8 cm
Verlegt in Reihe oder Verband
Steine aufnehmen, säubern und seitlich lagern. Vorhandene Bettung durcharbeiten. Planum herstellen,
Fehlendes Bettungsmaterial ersetzen. Steine analog dem
Bestand wieder verlegen. ZTV Pflaster-StB und Merkblatt für
Flächenbefestigungen mit Pflasterdecken und Plattenbelägen
Teil 1 Regelbauweise,  EN 1342 wird vereinbart.
Nicht wiederverwendbares Material in Eigentum des AN
übernehmen und von der Baustelle entfernen.
Ausführung in Straßen, Gehwegen und Hofflächen.
Ersatzsteine über 5 bis 10 v.H. der Fläche liefern.
Bettungsmaterial = Brechsand-Splitt-Gemisch 0/5
Fugenmaterial = Brechsand-Splitt-Gemisch 0/2
Ausführung in Teilflächen
Menge: 40,000 m²

**02.01.070 Bitu. Oberbau schneiden, d = bis 15 cm**
Bituminösen Oberbau senkrecht in Teillängen schneiden, Dicke bis 15 cm, Ausführung mit Fugenschneidgerät.
Abbruchgut geht in Eigentum des AN und ist zu beseitigen.
Menge: 1000,000 m

**02.01.080 Bitu. Oberbau schneiden, Zulage je weitere 5 cm**
Zulage zur Vorposition
Zulage je weitere 5 cm Bitu. Oberbau
Bituminösen Oberbau senkrecht in Teillängen schneiden,
Ausführung mit Fugenschneidgerät.
Abbruchgut geht in Eigentum des AN und ist zu beseitigen.
Menge: 200,000 m

**02.01.090 Nachschnitt Bitu d = bis 15 cm**
Bituminösen Oberbau senkrecht in Teillängen nachschneiden, Dicke bis 15 cm, Ausführung mit Fugenschneidgerät.
Abbruchgut geht in Eigentum des AN und ist zu beseitigen.
Menge: 1000,000 m

**02.01.100 Zulage Nachschneiden Bitu je weitere 5 cm**
Zulage zur Vorposition
Zulage je weitere 5 cm Bitu. Oberbau
Bituminösen Oberbau senkrecht in Teillängen nachschneiden,
Ausführung mit Fugenschneidgerät.
Abbruchgut geht in Eigentum des AN und ist zu beseitigen.
Menge: 200,000 m

**02.01.110 Bit. aufbrechen, aufnehmen bis d= 20 cm**
Bituminöse Befestigung incl. des u.U. darunterliegenden Gestücks in Teilflächen und Teillängen aufbrechen und aufnehmen, laden in Verkehrsflächen, Wohnwegen, Fußwegen und oberhalb von Leitungsgräben/Gruben. Gilt auch für Kleinflächen, Nachschnitte, Aufbruchflächen für Suchschlitze.
Aufbruch der augenscheinlich teerstämmig ist, ist vorsichtig getrennt von den übrigen bituminösen Befestigungen gesondert aufzunehmen.

Gesamtdicke der bituminösen Schichten  bis 20 cm.
Bitu aufbrechen, aufnehmen, verladen.
Die Entsorgung wird gesondert vergütet.
Menge: 200,000 m³

**02.01.120 Asphalt fräsen, Frästiefe bis 5 cm**
Asphalt fräsen, aufnehmen und verladen,
Anschlußkanten geradlining auf Frästiefe herstellen. Asphaltschicht bestehend aus verschiedenen Trag- und Deckschichten sowie Oberflächenbehandlungen in verschiedenene Dicken.
Frästiefe bis 5 cm

Fläche = Fahrbahn,
Abstemmen von Anschlusszwickeln und Restflächen sind einzurechnen und werden nicht gesondert vergütet.
Unebenheiten der gefrästen Fläche höchstens 6 mm innerhalb einer 4 m langen Meßstrecke in Längs- und Querrichtung.
Erschwernisse durch Straßeneinbauten, Bordanlagen, Rinnenanlagen, etc sind einzurechnen und werden nicht gesondert vergütet.

Ausführung in Einzelflächen im Straßenbereich, im Anschluss an die Aufbruchfläche des Leitungsgraben.

Fräsgut aufnehmen, verladen.
Die Entsorgung wird gesondert vergütet.
Menge: 710,000 m²

**02.01.130 Rohr trennen, bis DN 200 PVC, PE, Steinzeug, Beton, GG, vertikaler Schnitt**
Bestehende Leitungen bis DN 200 im offenen und verbauten Graben bzw. Kopfloch über den gesamten Querschnitt senkrecht trennen.

Abbruchgut wird Eigentum des AN über und ist zu beseitigen.
Menge: 5,000 St

**02.01.140 Verkehrsschild entfernen und wiederaufstellen**
Verkehrsschilder incl. Pfosten und Bodenhülse, Fundament und Befestigungen aus Beton entfernen.
Schilder, Pfosten und Bodenhülsen sind von Betonresten zu reinigen und zwischenzzulagern.
Betonresten und Fundament gehen in Eigentum des AN über und sind zu entsorgen. Zusätzliche Erdarbeiten sind einzurechnen.

Verkehrsschild inkl. Hülse und  Beton wiederversetzen, Erdarbeiten sind einzukalkulieren.
Menge: 5,000 St

#### Titel 02.02 Kontrollprüfungen

**02.02.010 Stat. Plattendruckversuch durchführen**
Statischer Plattendruckversuch nach DIN 18 134
für Kontrollprüfung nach Angabe und Aufforderung des
AG zusätzlich zur Eigenüberwachung durchführen, einschl. Bereitstellung sämtlicher Geräte, Belastungsfahrzeug als Gegengewicht (z.B. ausreichend beladener Lkw)
einschl. Auswertung und Darstellung der Messergebnisse, mit Einmessskizze.
Menge: 6,000 St

**02.02.020 Versdichtungskontrolle mittels Künzelstab durchführen**
Verdichtungskontrolle mittels Künzelstab
für Kontrollprüfung nach Angabe und Aufforderung des
AG zusätzlich zur Eigenüberwachung durchführen, einschl. Bereitstellung sämtlicher Geräte
einschl. Auswertung und Darstellung der Messergebnisse, mit Einmessskizze.
Menge: 6,000 St

#### Titel 02.03 Erdarbeiten Hauptleitung Wasser

*Hinweis: Hinweis*
Erchwernisse und Mehraufwand bei der Ausführung der Tiefbauarbeiten durch die örtlichen Gegebenheiten sind in die nachfolgenden Positionen bzw. in die entsprechenden Zulagen einzukalkulieren.

**02.03.010 Suchgraben ausheben, T bis 1,75m**
Boden für Suchgraben ausheben zur Freilegung von Kabel
und Rohrleitungen nach Abtrag der
Oberflächenbefestigung, Aushub seitlich lagern,
Aushubtiefe bis 1,75 m,
Homogenbereich gem. Baugrundgutachten
Kombinierter Hand- und Maschinenaushub
Suchgraben wird nur nach vorheriger Rücksprache und
Freigabe durch den AG vergütet.
Menge: 80,000 m3

**02.03.020 Suchgraben verfüllen**
Suchgrabenaushub seitlich gelagert, aufnehmen und einbauen,
verfüllen und lageweise verdichten, Verfülltiefe bis 1,75 m,
Homogenbereich gem. Baugrundgutachten
Menge: 80,000 m3

**02.03.030 reiner Handaushub**
Boden ausheben zur Freilegung von Kabel
und Rohrleitungen nach Abtrag der
Oberflächenbefestigung, Aushub seitlich lagern,
Aushubtiefe bis 2,50 m, alle Homogenitätsbereiche gem. Baugrundgutachten
Menge: 40,000 m3

**02.03.040 Boden lösen und zwischenlagern, Verkehrsfläche FSS bzw. Schottertragschicht vorh. Straßen außerhalb Grabenbereich**
Boden für Verkehrsfläche und Strassenunterbau
anthropogen verunreinigt, in
Teilflächen profilg. lösen, nach Bodenarten und
Kontaminationen  trennen, im Baustellenbereich zwischenlagern, Abtragstärke  bis ca. 40 cm.
Homogenbereiche gem. Baugrundgtuachten
(Bodenklasse 2-5)
Material auf Zwischenlagerflächen
abdecken, gegen Durchfeuchtung schützen.
Mengenermittlung durch Aufmaß an der Abtragstelle.
Abtrag ausserhalb des Rohrgrabenaushubes.
Menge: 195,000 m3

**02.03.050 Leitungsgraben für Versorgungsleitungen T bis 2,0**
Leitungsgraben für WV-Leitungen und Schutzrohre herstellen,
DIN 4124, Boden der Gräben profilgerecht Abschnittsweise
ausheben in Homogenbereichen(s. Baugrundgutachten). Grabentiefe bis 2,00 m, Breite der
Grabensohle 0,8- 1,20 m.

Material beim Aushub nach Kontaminationen und Bodenarten
trennen. Aufwand für Trennung ist in den EP mit
einzurechnen.
Wiedereinbaufähiges Material im Baufeld zwischenlagern.
Zwischengelagertes Material gegen Durchnässung mittels
Folienabdeckung und Aufsetzen auf Mieten schützen.
Sicherung gegen Einsturz, Ableiten von Oberflächen- und
Hangwasser sowie entfernen von eingebrochenem Material
sind einzurechnen.

Die Grabentiefe wird gerechnet ab UK Bitumenaufbruch bis zur
Grabensohle.

Die Grabenbreite wird entsprechend der erforderlichen Breite
nach DIN EN 4124 abgerechnet.

Erschwernisse durch kreuzende Leitungen werden über
nachfolgende Zulagepositionen abgerechnet.

Erschwernisse durch stillgelegte abzubrechende Leitungen
innerhalb des Leitungsgrabens sind einzurechnen.

Verbaumaßnahmen je nach Grabentiefe unter
Beachtung der gültigen DIN 4124 bzw.
Unfallverhütungsvorschriften (UVV) werden gesondert
in separaten Position vergütet.
Menge: 1170,000 m3

**02.03.060 Montagegrube/Kopfloch herstellen**
Aushub Montagegrube/Kopfloch
zum Einbau von Schieberkreuzen und Hydranten, Montaggrueben, Anschluss an Bestand, Umschluss/Übernahme
bestehender HA, Abmessung von L / B ca. 1,20 / 1,50 m bis
6,0 / 2,5 m, Grubentiefe bis 2,5 m, Grabensohle von Hand
profilgemäß planieren und steinfrei machen.
Verbaumaßnahmen je nach Grubentiefe unter
Beachtung der gültigen DIN 4124 bzw.
Homogenbereiche gem. Baugrundgutachten
.
Menge: 120,000 m3

**02.03.070 Verbau Rohrleitungen bis DN 150 T bis 2,5 m**
Verbau für Gräben und Gruben
Kraftschlüssigen, ausgesteiften Verbau für
Versorgungsleitungen nach statischen und konstruktiven
Erfordernissen herstellen und nach Einbau der Leitung mit
dem Verfüllen des Grabens fortschreitend zurückbauen.
Erforderliche Hinterfüllungen des Verbaus herstellen und
beseitigen.
Abgerechnet wird nach verbauter sichtbarer Fläche aus
der Länge in der horizontalen Achse der Verbaulänge und
der Höhe. Die Höhe des Verbaues ergibt sich aus
OK- Bituaufbruch bzw Gelände-OK bis Grabensohle + 5 cm
Tiefe: 1,25 m bis 2,5 m

Art des Verbaues nach Wahl des AN.

Aufweitungen im Bereich der Schieberkreuze sind
einzurechnen und werden übermessen. Die diesbzgl.
Erschwernisse sind einzurechnen und werden nicht gesondert
vergütet.

Erschwernisse durch kreuzende Leitungen werden gesondert
vergütet.
Menge: 1700,000 m2

**02.03.080 Zulage Erdarbeiten Fels (BK.7)**
Zulage für Erdarbeiten in Fels / Bodenklasse 7.
Profilgerechtes lösen, verladen, abfahren und entsorgen von Aushub der Bodenklasse 7.
Die Position gilt für alle Erdarbeiten dieser Ausschreibung.
Menge: 150,000 m³

**02.03.090 Zulage Erschwernisse Grabenabschnitte je 14 m**
Zulage für Erschwernisse/Mehraufwand zur abschnittsweiser Herstellung des Leitungsgrabens
Grabenabschnitte je.14,0 m
Zulage deckt alle Erschwernisse durch Abschnittsweises Arbeiten bzw. daraus resultierender Mehraufwand ab.
Vergütet wird die Zulage je m Graben in den Abschnitten, welche aufgrund der örtlichen Gegebenheiten bzw. der Gewährleistung der Zufahrt nach Feierabend für Rettungskräfte nur in Abschnitte von bis zu 14 m aufgegraben werden können.
Menge: 340,000 m

**02.03.100 Zulage Erschwernisse Aushub und Verfüllen über Kopf**
Zulage für Erschwernisse/Mehraufwand beim Ausheben und Verfüllen des Grabens über Kopf.
Grabenabschnitte je.14,0 m
Zulage deckt alle Erschwernisse durch die einseitige Zufahrt zur Baustelle bzw. daraus resultierender Mehraufwand ab.
Vergütet wird die Zulage je m Graben in den Abschnitten, welche aufgrund der örtlichen Gegebenheiten über Kopf ausgehoben und wiederverfüllt werden können.
Menge: 480,000 m

**02.03.110 Zulage Erschwernisse tägliches Verschließen Graben, Durchfahrtsmöglichkeit**
Zulage für Erschwernisse/Mehraufwand für das arbeitstägliche Verschließen der Gräben/Gruben zur Gewährleistung der Durchfahrt nach Feierabend
Zulage deckt alle Erschwernisse durch das tägliche Abdecken oder Verfüllen der Gräben/Gruben bzw. daraus resultierender Mehraufwand ab.
Vergütet wird die Zulage je m Graben in den Abschnitten, welche aufgrund der örtlichen Gegebenheiten bzw. der Gewährleistung der Zufahrt nach Feierabend für Rettungskräfte verschlossen werden müssen
Menge: 340,000 m

**02.03.120 Zulage Erschwernisse Tiefbauarbeiten entlang best. Bebauung (Graben direkt neben Hauswand, Stützmauer)**
Zulage für die Erschwernisse zur fassadenschonenden
Arbeiten, welche in direktem Kontakt zu den bestehenden
Gebäudefassaden, Treppenabgängen, Lichtschächten,
Einfriedungen; Mauern etc. stehen. Abgerechnet wird die Länge der Kontaktfläche entlang der bestehenden Bebauung.
Position für alle Gewerke und auszuführende Arbeiten,
sämtliche Erschwernisse durch das Arbeiten im Bereich der
bestehenden Bebauung sind einzurechnen.
Menge: 220,000 m

**02.03.130 Zulage Kabelkreuzungen, Niederspannung u. Telekomunikation**
Zulage zur Erschwernis für alle Teilleistungen
beim Verbau, Rohrgrabenaushub, Leitungsverlegung,
Wiederverfüllung  für das Suchen, Freilegen und
Sichern von vorhandenen Kabeln (Niederspannung, dt.
Telekom u.s.w.), die den herzustellenden
Rohrgraben kreuzen. Mit dieser Position abgegolten sind
alle Erschwernisse auf sämtliche Teilleistungen die
durch die Trassenkreuzung hervorgerufen werden. Die
einzelnen Spartenträger sind sorgfältig zu sichern und
im Zuge der Leitungsgrabenverfüllung mit Sand 0/2
(Schwemmsand) entsprechend dem Ursprungszustand
wieder zu umhüllen. Sand liefern. Sämtliche innerhalb einer
Fläche von
30 x 30 cm befindlichen Kabel werden zu einer Querung
zusammengefaßt.

Vergütung erfolgt nur, wenn Versorgungsleitungen in Betrieb
sind.
Menge: 20,000 St

**02.03.140 Zulage Kreuzungen Bestandsleitungen Wasser**
Zulage zur Erschwernis für alle Teilleistungen
beim Verbau, Rohrgrabenaushub, Leitungsverlegung,
Wiederverfüllung  für das Suchen, Freilegen und
Sichern von vorhandenen

Hauptleitungen Wasser / Gas,

die den herzustellenden Rohrgraben kreuzen.
Mit dieser Position abgegolten sind
alle Erschwernisse auf sämtliche Teilleistungen die
durch die Trassenkreuzung hervorgerufen werden. Die
einzelnen Spartenträger sind sorgfältig zu sichern und
im Zuge der Leitungsgrabenverfüllung mit Sand 0/2
(Schwemmsand) wieder zu umhüllen. Sand liefern.
Sämtliche innerhalb einer Fläche von 30 x 30 cm befindlichen
Leitungen  werden zu einer Querung zusammengefaßt.

Vergütung erfolgt nur, wenn Versorgungsleitungen in Betrieb
sind
Menge: 5,000 St

**02.03.150 Zulage Unterquerung Kanal <= DN 250**
Zulage für die Unterquerung/Unterdückerung Kanal Bestand
bis einschl. DN 250
Zulage zur Erschwernis für alle Teilleistungen (z.B.
beim Verbau, Rohrgrabenaushub, Leitungsverlegung,
Wiederverfüllung etc.) für das Suchen, Freilegen und
Sichern von vorhandenem Kanal DN 250, welcher mit der neu
zu verlegenden Wasserleitung zu unterqueren ist
Mit dieser Position abgegolten sind
alle Erschwernisse auf sämtliche Teilleistungen die
durch die Trassenkreuzung hervorgerufen werden. Die
einzelnen Spartenträger sind sorgfältig zu sichern und
im Zuge der Leitungsgrabenverfüllung mit Sand entsprechend
dem Ursprungszustand wieder zu umhüllen. Auf Abstände und
ausreichende Bettung ist zu achten.
Menge: 4,000 St

**02.03.160 Zulage Unterquerung Kanal > DN 250 bis =DN500**
Zulage für die Unterquerung/Unterdückerung Kanal Bestand
>DN250 bis einschl. DN 500
Zulage zur Erschwernis für alle Teilleistungen (z.B.
beim Verbau, Rohrgrabenaushub, Leitungsverlegung,
Wiederverfüllung etc.) für das Suchen, Freilegen und
Sichern von vorhandenem Kanal bis einschl. DN 500, welcher mit der neu
zu verlegenden Wasserleitung zu unterqueren ist
Mit dieser Position abgegolten sind
alle Erschwernisse auf sämtliche Teilleistungen die
durch die Trassenkreuzung hervorgerufen werden. Die
einzelnen Spartenträger sind sorgfältig zu sichern und
im Zuge der Leitungsgrabenverfüllung mit Sand entsprechend
dem Ursprungszustand wieder zu umhüllen. Auf Abstände und
ausreichende Bettung ist zu achten.
Menge: 2,000 St

**02.03.170 Zulage Erschwernis Längsverlauf Kabel, Niederspannung u. Telekomunikation**
Zulage zur Erschwernis für alle Teilleistungen beim
Rohrgraben-, Baugrubenaushub, Leitungsverlegung,
Wiederverfüllung, Verbau für das Suchen,Freilegen und
Sichern von Kabeln (Niederspannung, Telekommunikation),
die in Parallellage zum Rohrgraben verlaufen bzw. Baugrube
queren. Leitungen sind in Betrieb. Mit dieser Position abgegolten sind alle Erschwernisse auf sämtliche
Teilleistungen die durch den Kabellängsverlauf innerhalb des
Rohrgrabens bzw. die Querung der Baugrube hervorgerufen
werden. Die Kabel sind sorgfältig zu sichern und im Zuge der
Leitungsgrabenverfüllung mit Sand 0/2 (Schwemmsand)
wieder zu umhüllen.
Sand liefern.
Abrechnung je lfm freigelegter und gesicherter Kabel.
Abrechnung pro Kabel bzw. Kabelstrang, wobei die innerhalb
einer Querschnittsfläche von 0,25 m² gelegenen Kabel und
Kabelbündel als 1 Kabel abgerechnet werden.
Menge: 350,000 m

**02.03.180 Zulage Erschwernis Längsverlauf Kanal bis DN=500**
Zulage zur Erschwernis für alle Teilleistungen (z.B. beim
Rohrgraben-, Baugrubenaushub, Leitungsverlegung,
Wiederverfüllung, Verbau  etc.) für das Freilegen und Sichern
von Kanälen bis DN=500, die in Parallellage zum Rohrgraben
verlaufen bzw. Baugrube queren. Leitungen sind in Betrieb. Mit
dieser Position abgegolten sind alle Erschwernisse auf
sämtliche Teilleistungen die durch den Kabellängsverlauf
innerhalb des Rohrgrabens bzw. die Querung der Baugrube
hervorgerufen werden. Die Kabel sind sorgfältig zu sichern und
im Zuge der Leitungsgrabenverfüllung mit Sand wieder zu
umhüllen. Sand liefern.
Abrechnung je lfm freigelegter und gesicherter Kanal.
Diese Position kommt nur zum Einsatz wenn Leitungen im
Vorfeld nicht umgelegt werden.
Menge: 50,000 m

**02.03.190 Zulage Längsverlauf Wasserleitung**
Zulage zur Erschwernis für alle Teilleistungen (z.B.
beim Verbau, Rohrgrabenaushub, Leitungsverlegung,
Wiederverfüllung etc.) für das Suchen, Freilegen und
Sichern von vorhandenen Leitungen (Wasser Hauptleitung), die parallel zum herzustellenden Leitungsgraben verlaufen. Mit
dieser Position abgegolten sind alle Erschwernisse auf
sämtliche Teilleistungen die durch den Längsverlauf
hervorgerufen werden. Die Leitungen sind sorgfältig zu sichern
und im Zuge der Leitungsgrabenverfüllung mit Sand
entsprechend dem Ursprungszustand wieder zu umhüllen.
Vergütung erfolgt nur wenn Versorgungsleitungen in Betrieb
sind.
Menge: 40,000 m

**02.03.200 Lagebestimmung Erdkabel und Leitungen**
Lagebestimmung von Erdkabeln und anderen metallischen
Leitungen mit Hilfe eines elektronischen Suchgerätes
auf gesamter Trassenlänge, Suchbreite 2,00m.
Markieren des vorgefundenen Verlaufes mit Signalfarbe. Der AN haftet für Beschädigungen an den Versorgungsleitungen. Abgesucht werden soll die Baustrecke im Bereich der
geplanten Aufgrabungen bei Verdacht vorh. Kabel und Leitungen.
Menge: 1,000 psch

**02.03.210 Kies-Sand 0/16 für Leitungszone**
Liefern, einbauen und verdichten von verdichtbarem
Kies-Sand-Gemisch, Größtkorn 16 mm, als Rohrauflager,
mind. 15 cm stark in verdichtetem Zustand, zur seitlichen
Umhüllung und zur mindestens 30 cm starken Überdeckung
der verlegten Rohre in verdichtetem Zustand. Leitungszone für
Wasserleitung herstellen.
Abrechnung nach Einbauprofilen
Lieferscheine sind vorzulegen
Menge: 415,000 m3

**02.03.220 Boden liefern, Sand 0/2**
Liefern und einbauen von Sand zur Umhüllung der Rohre/Kabel, als Auflager und seitliche Umhüllung und zur Überdeckung von Kabel, Leitungen, Leerrohren und Bestandsleitungen Einbaustärke nach Planunterlagen
Material = Sand 0/2
Abrechnung nach Einbauprofilen
Lieferscheine und Massenbilanz sind vorzulegen
Menge: 50,000 m³

**02.03.230 Boden Rohrgraben/Straßenkoffer gelagert, transportieren. einbauen**
Im Baustellenbereich gelagertes, verdichtungsfähiges
Aushubmaterial aufnehmen, im Baustellenbereich
transportieren, einbauen und verdichten entsprechend
Verlegevorschrift des Leitungsherstellers unabhängig von der
Tiefenlage und Ort des Leitungsgrabens und den
Montagengruben. Abrechnung nach Verfüllvolumen.
Ausführung generell mit senkrechten Wänden.
Grabentiefe bis 2,0 m unter zukünftiger OK.

Abrechnung nach Einbauprofilen
Menge: 400,000 m3

**02.03.240 Grobkörnigen Boden nach DIN 18196, liefern und einbauen**
Grobkörnigen Boden nach DIN 18196, Kies oder Kies-
Sand-Gemisch (GE, GI, GW)
Material: '...................................................'

Bieterangabe

unabhängig von der Tiefenlage, Breite und Ort des
Leitungsgrabens und der Bauwerke liefern und im Bereich der
verbauten Rohrgräben und als Hinterfüllung von Bauwerken
einbauen.
Abrechnung nach Verfüllvolumen.
Lieferscheine sind vorzulegen
Menge: 290,000 m3

**02.03.250 Aushubmaterial transportieren zum Zwischenlager des AG**
Seitlich gelagertes Aushubmaterial aufnehmen, laden und
getrennt nach Bodenarten und Kontaminationen zum
Zwischenlager des AG innerhalb von 2,5 km transportieren und getrennt auf Mieten setzen. Material gegen Durchfeuchtung schützen.
Menge: 1050,000 m3

**02.03.260 Aushubmaterial vom Zwischenlager des AG zum Baufeld transportieren**
Auf dem Zwischenlager des AG gelagertes Aushubmaterial
aufnehmen, laden und auf die Baustelle transportieren und
abladen. Transport bis 2,5 km von Zwischenlager zu Baufeld,
Folie zum Schutz vor Durchfeuchtung aufnehmen und
entfernen.
Menge: 125,000 m3

**02.03.270 Planum herstellen, nachverdichten**
Planum wiederherstellen, zulässige Abweichung
von der Sollhöhe +/- 2 cm, zur Aufnahme
der Frostschutzschicht. Ausführung gem.
Regelquerschnitt nachverdichten, EV2 mind 45 MN/m2.
Die Leistung beinhaltet sämtliche durchzuführende
Lastplattendruckversuche gemäß Eigenüberwachung und
profilgerechte Anschlüsse an angrenzende Bereiche. Die
Abrechnung erfolgt durch örtliches Aufmaß.
Menge: 950,000 m2

**02.03.280 Unterlage profilieren, Schottertragschicht 0/45, EV2 mind. 120, Unebenh. max. 3 cm**
Unterlage für Schicht ohne Bindemittel auf Sollhöhe
nach Unterlagen des AG profilieren und verdichten. Liefern von Baustoff bzw. Entfernen von überschüssigem
Baustoff wird gesondert vergütet. Erschwernisse durch
Einbauten werden nicht gesondert vergütet.
Unterlage = Schottertragschicht.
Verformungsmodul der profilierten Unterlage mindestens
120 MN/m2.
Unebenheit innerhalb einer 4,00 m langen Messstrecke
höchstens 3 cm in Längs- und Querrichtung.
Menge: 950,000 m2

**02.03.290 Schottertragschicht 0/45**
Schottertragschicht ZTV SoB-StB, herstellen.
Einbaudicke ca. 30 - 40 cm nach Angabe des AG.
Einbau in Fahrbahn-, Nebenflächen. Kleinbereiche und Zwickel sind einzurechnen.
Mineralstoffe = Gebrochene Mineralstoffe
Körnung 0/45, F1 herstellen
Verformungsmodul auf der Oberfläche min. 120 MN/m2
Ungleichförmigkeitszahl U mind. 13
Verdichtungsgrad DPr. min. 101 v.H.
Abrechnung über Regelquerschnitt  bzw. Auftragsprofil,
Lieferscheine sind vorzulegen.
Menge: 420,000 m3

**02.03.300 Querriegel aus Lehm**
Querriegel aus Lehm-, Lösslehm, Ton im Leitungsgraben zur
Verhinderung der Dränwirkung in der Leitungszone herstellen
Erschwernisse für und durch die Verbauarbeiten sind
einzurechnen. Geeignetes Material liefern. Dicke bis 60 cm.
Zur Verhinderung von Ausspülung von Feinmaterial der
Leitungszone, gerade auch in steileren Bereichen,  ist die
Anordnung von Lehmrigel zwingend erforderlich.
Die Abstände der Lehmriegel sind in Abstimmung mit der
örtlichen Bauüberwachung festzulegen. Die Konsistenz der
Lehmriegel muss so sein, dass Setzungen auf ein absolutes
Minimum reduziert werden, ggf. Konditionierung/Stabilisierung
des Lehms mittels Kalk/Zement erforderlich/einzurechnen
Menge: 30,000 m³

**02.03.310 Trassenwarnband "Achtung Wasser" liefern und verlegen**
Trassenwarnband zum Schutz vor Beschädigung der
Wasserleitung liefern und ca. 30 cm oberhalb der
Leitung verlegen.
Breite 150 mm

Trassenwarndband "Achtung Wasserleitung", blau, breit
150 mm liefern und verlegen
Menge: 520,000 m

#### Titel 02.04 Wasserhaltungsmaßnahmen

**02.04.010 Offene Wasserhaltung herstellen, betreiben, abbauen**
Schichtenwasserhaltung mittels offener Wasserhaltung (Drainageschlitze und Pumpensümpfe) nach geologischen und hydraulischen Erfordernissen sowie zum schadlosen Ableiten des geförderten Schichtenwassers durchführen. Anlage betriebsbereit aufbauen, vorhalten, betreiben und abbauen.
Inkl. den erforderlichen Erdarbeiten, (Lieferung und Einbau von Ersatzmaterial wird separat vergütet)
Wasserfassungen, Zu- und Ablaufleitungen, Reserveeinrichtungen, Sand- und Schlammfängen, Umbauen und Umsetzen der Anlagen entsprechend der vom AN gewählten Wasserhaltungstechnik. Installation der Ablaufleitungen, bauablaufbedingte Umlegungen, Wartung, Umbauten und Abbau der Ablaufleitungen sind in diese Position einzurechnen.
Die Vergütung der Schichtenwasserhaltung erfolgt nach laufender Meter Leitungsverlegung und nur wenn die Wasserhaltung durchgeführt wurde. Die Vergütung erfolgt einmalig für sämtliche durchzuführenden Arbeiten.
Das geförderte Wasser kann in die angrenzende Regenwasserkanalisation/Vorflut  unter Beachtung der Umweltvorschriften eingeleitet werden.
Inkl. Einbau Vorhalten und Betriebe der erforderlichen Pumpe, sowie Ablaufleitung und der erforderlichen Stromversorgung.
Menge: 230,000 m

**02.04.020 Riesel 2/8 liefern, einbauen**
Riesel 2/8 liefern und in Rohrgrabensohle im Bereich von offener Wasserhaltung einbauen. Lieferscheine sind vorzulegen.
Menge: 50,000 m3

**02.04.030 Ablaufleitung verlegen**
Ablaufleitung der offenen Grundwasserhaltungsanlage nach Wahl des AN von der Entnahmestelle bis zur Einleitstelle in das Entwässerungskanalsystem/Vorflut  verlegen, unterhalten und nach Beendigung der Baumaßnahme wieder abbauen. Abrechnungslänge ab Entnahmestelle bis nächstegelegenen Schacht. Am Ende der Ablaufleitung muß ein 90° Bogen angebracht werden, so daß ein tulpenförmiger Auslauf entsteht.
Menge: 230,000 m

**02.04.040 Abwassertauchpumpe bis 20 l/s ein-, ausbauen**
Ein- und Ausbau von Tauchmotorpumpen zur
Abpumpung von Grund- bzw. Schichtenwasser mit E-Kabel und Druckrohrleitungen inkl. sämtlicher notwendiger Formstücke, sowie allen erforderlichen Nebenarbeiten, komplett und betriebsbereit anschließen. Pumpleitung passend zu den angelieferten Abwassertauchpumpen,

Abwassertauchpumpen Förderleistung bis  20 l/s
Die Kosten für Antransport und Abtransport des dazugehörigen Stromaggregat sind einzurechnen.

Inkl. Stromversorgung
Menge: 1,000 St.

**02.04.050 Betreiben Abwassertauchpumpe bis 20 l/s**
Betreiben der vorgenannten Pumpenanlage einschl.
Bedienung, tägliche Überwachung, Wartung und
Betriebskosten in der Zeit von 0 - 24 Uhr, mit Sonn-
und Feiertagszuschlägen, aber ohne
Arbeitsunterbrechnungen, die vom AG nicht zu vertreten
sind. Die Abrechnung erfolgt für jede Pumpe separat.
Förderleistung bis 20 l/s
Das Vorhalten und Betreiben des erforderlichen Stromaggregates ist einzurechnen.
Menge: 160,000 h

#### Titel 02.05 Entsorgung

*Hinweis: HINWEIS*
Hinweis

Die Entsorgung des Aufbruch- und Aushubmaterials erfolgt in der Regel nach der Beprobung und nach Vorliegen der Analyseergebnisse vom Bereitstellungslager.
Die Anforderungen der Ersatzbaustoffverordnung für die Wiederverwertung von Ersatzbaustoffen sind einzuhalten. Die Nachweise und die Dokumenation des Entsorgungsweges bzw. Wiederverwertung sind in die Entsorgungspositionen einzukalkulieren.
Die Ergebnisse der umwelttechnischen Analysen liegen drei Wochen nach Probenahme bzw. weiteren 3 Wochen bei ggf. erforderlicher Nachbeprobung vor. Hierdurch entstehende Kosten sind in den Positionen dieses Titels zu berücksichtigen.

Es ist in den nachfolgenden Positionen zu berücksichtigen, dass das Laden und der Abtransport vom Bereitstellungslager erfolgt.

Unrechnungsfaktor Boden 2,1 to/m3
Bituminöser Aufbruch  2,35 to/m3

Aushub ist nach Kontamination und Wiederverwertbarkeit getrennt in Mieten zu lagern

**02.05.010 Entsorgung Bitumengemische, Verwertungsklasse A**
Bau- und Abbruchabfälle Bitumengemische, Kohlenteer und teerhaltige Produkte,
nicht gefährlich, Abfallschlüssel nach AVV (Abfallverzeichnis-Verordnung) 170302 Bitumengemische,
nicht schadstoffbelastet, RuVA-StB Verwertungsklasse A,
geladen oder auf Bereitstellungslager des AG lagernd, laden, mit LKW des AN transportieren, zum Lager/zur Anlage nach Wahl des AN, '....................................................'

'
vom Bieter einzutragen,
die Entsorgungsgebühren werden vom AN übernommen.
Menge: 270,000 m³

**02.05.020 Entsorgung Boden BM-0**
Bau- und Abbruchabfälle Boden, Steine und Baggergut,
nicht gefährlich, Abfallschlüssel nach AVV (Abfallverzeichnis-Verordnung) 170504 Boden/Stein,
nicht schadstoffbelastet, Materialwerte für Bodenmaterial entsprechend Ersatzbaustoffverordnung Anlage 1, Tabelle 3, BM-0, Mineralische Bestandteile bis 10% auf Bereitstellungslager des AN lagernd, laden, mit LKW des AN transportieren, zum Lager/zur Anlage nach Wahl des AN,
Aufbereitungsanlage/Standort '....................................................'

vom Bieter einzutragen,
die Entsorgungsgebühren werden vom AN übernommen.
Menge: 200,000 m3

**02.05.030 Entsorgung Aushub RC-1, RC-2**
Bau- und Abbruchabfälle Boden, Steine und Baggergut,
nicht gefährlich, Abfallschlüssel nach AVV (Abfallverzeichnis-Verordnung) 170504 Boden/Stein,
schadstoffbelastet, Materialwerte für Bodenmaterial entsprechend Ersatzbaustoffverordnung Anlage 1, Tabelle 3, RC-1, RC-2, Schadstoffe, Verunreinigungen und mineralische Bestandteilebis gem. Baugrundgutachten/Ergänzung, auf Bereitstellungslager des AN lagernd, laden, mit LKW des AN transportieren, zum Lager/zur Anlage nach Wahl des AN,
Deponie/Anlage/Standort '....................................................'

vom Bieter einzutragen,
die Entsorgungsgebühren werden vom AN übernommen.
Menge: 180,000 m3

**02.05.040 Entsorgung Boden BM-0*,BM-F0***
Bau- und Abbruchabfälle Boden, Steine und Baggergut,
nicht gefährlich, Abfallschlüssel nach AVV (Abfallverzeichnis-Verordnung) 170504 Boden/Stein,
schadstoffbelastet, Materialwerte für Bodenmaterial entsprechend Ersatzbaustoffverordnung Anlage 1, Tabelle 3, BM-0*,BM-F0*, Schadstoff PAK TRGS 551, anthropogen verunreinigt, Mineralische Bestandteile bis 50%
auf Bereitstellungslager des AN lagernd, laden, mit LKW des AN transportieren, zum Lager/zur Anlage nach Wahl des AN,
Aufbereitungsanlage/Standort '....................................................'

vom Bieter einzutragen,
die Entsorgungsgebühren werden vom AN übernommen.
Menge: 600,000 m3

**02.05.050 Entsorgung Boden BM-F3**
Bau- und Abbruchabfälle Boden, Steine und Baggergut,
nicht gefährlich, Abfallschlüssel nach AVV (Abfallverzeichnis-Verordnung) 170504 Boden/Stein,
schadstoffbelastet, Materialwerte für Bodenmaterial entsprechend Ersatzbaustoffverordnung Anlage 1, Tabelle 3, BM-F3, Schadstoff PAK TRGS 551, anthropogen verunreinigt, Mineralische Bestandteilebis 50%, Schadstoff PAK TRGS 551, auf Bereitstellungslager des AN lagernd, laden, mit LKW des AN transportieren, zum Lager/zur Anlage nach Wahl des AN,
Deponie/Anlage/Standort '....................................................'

vom Bieter einzutragen,
die Entsorgungsgebühren werden vom AN übernommen.
Menge: 280,000 to

**02.05.060 Entsorgung Boden > BM-F3**
Bau- und Abbruchabfälle Boden, Steine und Baggergut,
gefährlich, Abfallschlüssel nach AVV (Abfallverzeichnis-Verordnung) 170503* Boden und Steine,
schadstoffbelastet, belastet nach Deponieverordnung für DK III, Schadstoff PAK TRGS 551 bis 1300 mg/kg,
anthropogen verunreinigt, mineralische Bestandteile bis 50%, auf Bereitstellungslager des AN lagernd, laden, mit LKW des AN transportieren, zum Lager/zur Anlage nach Wahl des AN,
Deponie/Anlage/Standort '....................................................'

vom Bieter einzutragen,
die Entsorgungsgebühren werden vom AN übernommen.
Menge: 135,000 to

#### Titel 02.06 Asphaltschichten

**02.06.010 Asphalttragschicht AC32TN D=16 cm, Einbaumenge 235 kg/m2, Straßenbereich**
Asphalttragschicht ZTV Asphalt-StB, Mischgutart AC 32 TN, in
Fahrbahnen, Bindemittel Straßenbaubitumen 50/70 TL Bitumen-StB und DIN EN 12591,
Einbaumenge 235 kg/m2, Einbau in Teilflächen, Fertiger- und
Handeinbau. Die Verwendung eines Gehwegfertigers in
beengten Bereichen ist einzurechnen.
Lieferscheine sind vorzulegen.
Ausführung in Teilflächen.
Menge: 115,000 m³

**02.06.020 Asphaltbetondeckschicht AC08 D= 4cm, Einbaumenge 100 kg/m2, Fahrbahn**
Asphaltdeckschicht aus Asphaltbeton, ZTV Asphalt-StB,
Mischgutart AC 08 D S, Einbaumenge 100 kg/m2, Bindemittel
polymermodifiziertes Bitumen 50/70, TL Bitumen-StB und DIN
EN 14023, in Nebenflächen,
auf die noch warme Oberfläche 0,5 bis 1 kg/m2 gebrochene
Gesteinskörnung der Lieferkörnung 1/3 streuen, einwalzen,
nicht gebundene Stoffe abfegen und der Verwertung zuführen,
Gebühren trägt AN, Einbau in Teilflächen, Fertiger- und
Handeinbau. Die Verwendung eines Gehwegfertigers in
beengten Bereichen ist einzurechnen.
Lieferscheine sind vorzulegen.
Ausführung in Teilflächen.
Menge: 1600,000 m²

**02.06.030 Bitumenhaltiges Bindemittel aufspr.**
Bitumenhaltiges Bindemittel aufsprühen.
In Verkehrsflächen der Bauklassen III.
Unterlage = Asphaltbefestigung.
Bindemittel = Bitumenemulsion U 60 K.
Bindemittelmenge 300 g/m2.
Vor Einbau Asphaltdeckschicht.
Unterlage ist vor Ansprühen zu reinigen
Menge: 1600,000 m²

**02.06.040 Eigenüberwachung bituminöser Einbau**
Während des Einbaus der verschiedenen bituminösen Schichten sind diese vom AN mittels geeigneter Messgeräte, z.B. Troxler-Sonde, auf den korrekten Verdichtungsgrad zu überprüfen. Mit einzurechnen sind die damit verbundenen
Personal- und Gerätekosten, Dokumentation und Zusammenstellung der Ergebnisse. Mehrmaliger Einsatz ist einzurechnen.
Menge: 1,000 psch

**02.06.050 Erschw. infolge Einbauten, Asphaltsch. und Asphaltbef. bei Schächte/Straßenabläufe**
Erschwernis infolge Einbauten, Schächten und Straßenabläufen.
Erschwernis beim Herstellen von Asphaltschichten
Schächte und Straßenabläufe
Menge: 20,000 St

**02.06.060 Anschlussfuge herstellen, sägen, T 40 mm**
Anschluß als Fuge mit Fugenmasse herstellen, Fuge in
Asphaltdeckschicht nachschneiden,
Fugenspalttiefe = 40 mm
Fugenspaltbreite = 10 mm
Fugenraum verfüllen ohne Trennstreifen in einer Lage. Mit heiß
verarbeitbarer elastischer Fugenmasse Typ N 2 einschl.
zugehörigem und zuvor aufgetragenen Voranstrichmittel.
Menge: 1000,000 m

**02.06.070 Asphalttragdeckschicht AC16TD**
Asphalttragdeckschicht ZTV Asphalt-StB, Mischgutart AC 16 TD, für Straßen- und Gehwegbereich, Bindemittel Straßenbaubitumen 50/70 TL Bitumen-StB und DIN EN 12591, Einbau in Teilflächen, Fertiger- und Handeinbau
Einbau nach Abstimmung mit öBü für Provisorien etc, Ankeilungen.
Lieferscheine sind vorzulegen.
Menge: 15,000 t

#### Titel 02.07 Borde und Rinnen

**02.07.010 Bordstein Beton HB 12/15 x 25 mit Granitvorsatz, Bettung Beton C 20/25**
Bordstein aus Beton mit Granitvorsatz, DIN 483, Form HB 15/15 x 25, in Teillängen verlegen mit Bettung und beidseitiger Rückenstütze incl. halben Steinen, Bettung und Rückenstütze DIN 18 318 aus Beton C 20/25, Rückenstütze abgeschalt, Borde engfugig verlegen. Im Abstand von ca. 8 m durchgehende Bewegungsfuge in Betonbettung, Betonrückenstütze und Bordsteinfuge durch Trennschicht aus Bitumenpappe oder bitumenimprägniertem PUR-Schaumstoff einschl. erforderlichen Erdarbeiten.
Menge: 10,000 m

**02.07.020 Zulage Bordsteine schneiden senkrecht**
Zulage für v.g. Hochbordsteine für das Schneiden der Bordsteine senkrecht zur Längsachse.
Menge: 2,000 St

**02.07.030 Bordstein Beton R 15 x 22 mit Granitvorsatz, Bettung Beton C 20/25**
Bordstein aus Beton mit Granitvorsatz, DIN 483, Form R 15 x 22, in Teillängen verlegen mit Bettung und beidseitiger Rückenstütze incl. halben Steinen, Bettung und Rückenstütze DIN 18 318 aus Beton C 20/25, Rückenstütze abgeschalt, Borde engfugig verlegen. Im Abstand von ca. 8 m durchgehende Bewegungsfuge in Betonbettung, Betonrückenstütze und Bordsteinfuge durch Trennschicht aus Bitumenpappe oder bitumenimprägniertem PUR-Schaumstoff einschl. erforderlichen Erdarbeiten.
Menge: 15,000 m

**02.07.040 Zulage Bordsteine schneiden senkrecht**
Zulage für v.g. Rundbordsteine für das Schneiden der Bordsteine senkrecht zur Längsachse.
Menge: 2,000 St

**02.07.050 Bordstein Beton T 10 x 30, Bettung Beton C 20/25**
Tiefbordstein aus Beton, betongrau, DIN 483,
Form T 10 x 30, in Teillängen zur Grundstückeinfriedung bzw. Pflastereinfassung  verlegen mit Bettung und beidseitiger Rückenstütze gem. beiliegenden Regelquerschnitten,
Bettung und Rückenstützen DIN 18 318 aus
Beton C 20/25, Borde engfugig verlegt. Im Abstand von ca.
8 m durchgehende Bewegungsfuge in Betonbettung,
Betonrückenstütze und Bordsteinfuge durch Trennschicht
aus Bitumenpappe oder bitumenimprägnierten PUR -
Schaumstoff inklusive aller erforderlichen zusätzlichen Erdarbeiten nach Regelquerschnitt und aller senkrechten Trennschnitte.
Menge: 20,000 m

**02.07.060 Zulage Bordsteine schneiden senkrecht**
Zulage für v.g. Tiefbordsteine für das Schneiden der Bordsteine senkrecht zur Längsachse.
Menge: 2,000 St

#### Titel 02.08 Aufbruch-, Erdarbeiten Hausanschlussleitung

**02.08.010 Trinkwasserleitungen abtrennen, bis DA 50, PE, PP,Guss**
Menge: 5,000 St

**02.08.020 Trinkwasserleitungen aufnehmen bis DA 50, PE, PP,Guss**
Trinkwasserleitungen, bis DA 50, PE, PP,Guss einschl. Formstücke in Teillängen aufnehmen und entsorgen. Erforderliche Trennschnitte zur leichteren Aufnahme der Leitung sind einzurechnen. Trinkwasserleitung liegt bis Rohrscheitel frei, restliche erforderliche Erdarbeiten ausführen für Freilegung und Wiederverfüllung
Menge: 30,000 m

**02.08.030 Montagegrube herstellen, T bis 2,0 m**
Montagegrube für Um- und Anschlussarbeiten an
Versorgungsleitungen, Abmessung nach Erfordernis bis
2,0 m x 1,50 m x 2,00 m, ausheben. Zwischenlagerflächen sind im Baufeld überwiegend vorhanden. Ggf. Transport auf das Zwischenlager des AN wird nicht gesondert vergütet. Eine evtl. benötigte Zwischenlagerung im Baufeld ist einzurechnen.
Bestehende WV-Rohrleitungen freilegen. Grabensohle von Hand profilgemäß planieren und steinfrei machen. Verbaumaßnahmen sind je nach Grabentiefe unter Beachtung der gültigen DIN 4124 bzw.
Unfallverhütungsvorschriften (UVV) in die
Einheitspreise einzurechnen und werden nicht gesondert
vergütet. Aushubmaterial nach Bodenarten und Kontaminationen trennen. Material auf Zwischenlagerflächen abdecken, gegen Durchfeuchtung schützen.

Hand- und Maschinenaushub
Erdaushub aller Homogenitätsbereiche gem. Baugrundgutachten
Menge: 75,000 m3

**02.08.040 Leitungsgraben für Wasserversorgungsanschlussleitung**
Leitungsgraben für Versorgungsanschlussleitungen herstellen im Bereich bestehender Leitungen, Boden der Gräben in Teillängen profilgerecht ausheben. Zwischenlagerflächen sind im Baufeld überwiegend vorhanden. Ggf. Transport auf das Zwischenlager des AN wird nicht gesondert vergütet. Eine evtl. benötigte Zwischenlagerung im Baufeld ist einzurechnen.

Erdaushub aller Homogenitätsbereiche gem. Baugrundgutachten
Grabentiefe bis 1,70 m, Breite der Grabensohle 0,6 bis 1,0 m. Material beim Aushub nach Kontaminationen und Bodenarten trennen. Material auf Zwischenlagerflächen abdecken, gegen Durchfeuchtung schützen. Maschinen- und Handarbein
Erforderlicher Verbau, Sicherung gegen Einsturz, Ableiten von Oberflächen- und Hangwasser sowie entfernen von eingebrochenem Material sind einzurechnen.

Erschwernisse durch bestehende sich in Betrieb befindliche
Anschlussleitungen, sowie durch den Anschluss an die Hauptleitung ist in diese Position einzurechnen.
Menge: 360,000 m3

**02.08.050 Aushubmaterial transportieren zum Zwischenlager des AG**
Seitlich gelagertes Aushubmaterial aufnehmen, laden und
getrennt nach Bodenarten und Kontaminationen zum
Zwischenlager des AG innerhalb von 2,5 km transportieren und getrennt auf Mieten setzen. Material gegen Durchfeuchtung schützen.
Menge: 360,000 m3

**02.08.060 Oberboden abtragen und zwischenlagern**
Oberboden mit Vegetationsdecke abtragen und
innerhalb des Baufeldes zwischenlagern.
Unrat waehrend der Arbeiten aussondern, aufnehmen und im Bereich des Leiungsgraben zwischenlagern.

Abtragsdicke bis 30 cm.
Abgerechnet wird nach Abtragsprofilen.
Menge: 40,000 m3

**02.08.070 Oberboden aufnehmen und andecken**
Vorgenannten zwischengelagerten Oberboden aufnehmen,
laden und profilgerecht innerhalb des Baufeldes entlang
Bankett, Böschungen, Rückbauflächen Angleichungen an bestehendes Gelände, etc. andecken und
anpritschen bzw. einplanieren. Unrat waehrend der
Arbeiten aussondern, aufnehmen, in Eigentum des AN
uebernehmen und von der Baustelle entfernen.

Dicke der Andeckung bis 30 cm.
Menge: 40,000 m3

**02.08.080 Einsäen von Oberbodenflächen**
Oberbodenflächen sukzessive mit dem Baufortschritt
einsäen und wässern.
Vor Einsaat Flächen von Unkraut befreien, Steine (>
5 cm) und sonstigen Unrat ablesen und beseitigen
Feinplanie herstellen. Das Saatgut ist einzuigeln
Die Flächen sind festzupritschen oder zu walzen, bis
zur endgültigen Begrünung zu unterhalten und falls
erforderlich nachzusäen (DIN 18971, Pkt. 5 ff)
Flächen sind 2x zu mähen, Mähgut abräumen und
beseitigen.
Saatgut liefern: Regel-Saatgut-Mischung RSM 7.1.1 (
Landschaftsrasen-Standard ohne Kräuter
Regelsaatgutmenge 20 g/m2
Einsäen im gesamten Baustellenbreich auf waagerechten
und geneigten Flächen.
Einsäen von Kleinflächen ist mit einzurechen.
Einsäen in mehreren, unterbrochenen Abschnitten
entsprechend dem vorgesehenen Bauablauf.
Nachträgliches Einsäen von Kleinflächen ist mit
einzurechnen.
Über den Zeitpunkt der Einsaat entscheidet der AG.
Abgerechnet wird nach Aufmaß, maximal bis zur
nachgewiesen Saatgutmenge.

Einsaatfläche bei Bedarf wässern bis Einsaat erstmalig mähfähig ist.
Menge: 150,000 m2

**02.08.090 Wiedereinbaufähiges Material aufnehmen, einbauen und verdichten**
Wiedereinbaufähiges Material aufnehmen, einbauen und verdichten, Klasse 3 bis 5 für Leitungsgraben Wasserversorgung einschließlich Montagegruben und in verbauten Graben oberhalb der Leitungszone einbauen und verdichten.
Menge: 100,000 m3

**02.08.100 Zulage Aushubmaterial antransportieren**
Zulage zur Vorposition für den Antransport von wiedereinbaufähigen Aushubmaterials vom Zwischenlager des AN. Zwischenlagerung im Baufeld und neuerliches aufnehmen wird nicht gesondert vergütet.
Menge: 100,000 m3

**02.08.110 Grobkörnigen Boden nach DIN 18196, liefern und einbauen**
Grobkörnigen Boden nach DIN 18196, Kies oder Kies-
Sand-Gemisch (GE, GI, GW)

Material: '...................................................'

Bieterangabe

unabhängig von der Tiefenlage, Breite und Ort des Leitungsgrabens und der Bauwerke liefern und im Bereich der verbauten Rohrgräben und als Hinterfüllung von Bauwerken einbauen.
Abrechnung nach Verfüllvolumen.
Lieferscheine sind vorzulegen
Menge: 80,000 m3

**02.08.120 Schottertragschicht Einbau in Leitungsgraben**
Schottertragschicht ZTV SoB-StB, herstellen.
Einbaudicke ca. 30 - 40 cm nach Angabe des AG.
Einbau in Leitungsgraben
Mineralstoffe = Gebrochene Mineralstoffe
Körnung 0/45, F1 herstellen
Verformungsmodul auf der Oberfläche min. 120 MN/m2
Ungleichförmigkeitszahl U mind. 13
Verdichtungsgrad DPr. min. 101 v.H.
Abrechnung über Regelquerschnitt  bzw. Auftragsprofil,
Lieferscheine sind vorzulegen.
Menge: 100,000 m3

**02.08.130 Boden liefern, in Rohrgraben, Kopfloch einbauen, Sand 0/2**
Liefern und einbauen von Sand als Rohrauflager, mind.
15 cm stark in verdichtetem Zustand, zur seitlichen Umhüllung und zur mindestens 20 cm starken Überdeckung der verlegten
Rohre / Kabel in verdichtetem Zustand.
Material = Sand 0/2
Abrechnung nach Einbauprofilen
Lieferscheine sind vorzulegen
Menge: 80,000 m3

**02.08.140 Unterlage profilieren, Schottertragschicht 0/45, EV2 mind. 120, Unebenh. max. 3 cm**
Unterlage für Schicht ohne Bindemittel auf Sollhöhe
nach Unterlagen des AG profilieren und verdichten. Liefern von Baustoff bzw. Entfernen von überschüssigem
Baustoff wird gesondert vergütet. Erschwernisse durch
Einbauten werden nicht gesondert vergütet.
Unterlage = Schottertragschicht.
Verformungsmodul der profilierten Unterlage mindestens
120 MN/m2.
Unebenheit innerhalb einer 4,00 m langen Messstrecke
höchstens 3 cm in Längs- und Querrichtung.
Menge: 100,000 m2

**02.08.150 Planum herstellen, nachverdichten**
Planum herstellen, zulässige Abweichung
von der Sollhöhe +/- 2 cm, nach Bodenabtrag, zur Aufnahme
der Frostschutzschicht. Ausführung gem.
Regelquerschnitt, Planum  nachverdichten, EV2 mind 45 MN/m2. Die Leistung beinhaltet sämtliche durchzuführende
Lastplattendruckversuche gemäß Eigenüberwachung und
profilgerechte Anschlüsse an angrenzende Bereiche. Die
Abrechnung erfolgt durch örtliches Aufmaß.
Menge: 100,000 m2

**02.08.160 Zulage für Unterquerung Einfriedungsmauer**
Zulage für Erschwernisse zur Unterquerung von Einfriedungsmauern mit Leitungen OD 25 bis OD 75. Breite Einfriedungsmauer bis 40 cm.
Menge: 10,000 St

**02.08.170 Betonpflaster umpflastern**
Pflaster aus Betonpflastersteinen bis d=10 cm auf Bettung ohne Bindemittel umpflastern.
Steine aufnehmen, säubern und seitlich lagern. Vorhandene Bettung durcharbeiten. Planum herstellen,
fehlendes Bettungsmaterial ersetzen. Steine wieder verlegen. Nicht wiederverwendbares Material in Eigentum des AN übernehmen und von der Baustelle entfernen.
Ausführung in Straßen-, Gehweg-, Hofflächen.
Einzelflächen bis 10 m2.
Verbundpflastersteine, Rasengitterpflaster, Betongroßpflaster, ca. 6 bis 10 cm dick.
Ersatzsteine über 5 bis 10 v.H. der Fläche liefern.
Steine analog dem Bestand wiederverlegen.
Bettungsmaterial = Brechsand-Splitt-Gemisch nach TL-Pfl.
Fugenmaterial = Brechsand 0/2
Bei Bedarf mehrmaliges Nachsanden
Menge: 100,000 m2

#### Titel 02.09 Querung WKA-Kanal

*Hinweis: Hinweis*
Querung Kanal bei Stat. 0+185 (RQ3) in offener Bauweise,
Kanal wird zur Ausführung der Querung trocken gelegt.
Ausführung siehe Planunterlagen RQ3

**02.09.010 Bachmauer im Grabenbereich rückbauen und wiederherstellen**
Bachmauer aus Naturstein/Beton zur Querung aufnehmen, seitlich lagern, Aufbruchmaterial geht in Eigentum des AN
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Menge: 1,000 psch

**02.09.020 Bachmauer im Grabenbereich wiederherstellen**
Bachmauer aus Naturstein/Beton wiederherstelen inkl. Beton,
Bachmauer gem. Bestand mit rückgebauten Steinen bzw. neuen Steien wiederherstellen, inkl. erforderlicher Erdarbeiten,
Beton zur Gründung der Mauer sowie zum setzen der Steine ist einzukalkulieren
Menge: 1,000 psch

**02.09.030 Natursteinmauer Mauerstein Granit-Blocksteine liefern und versetzen**
Natursteinmauer Mauerstein Granit-Blocksteine zur Wiederherstellung der Bachmauer liefern und versetzen
Menge: 2,000 t

**02.09.040 Grabenaushub im Bereich Kanal im Grundwasser**
Grabenaushub im Bereich Querung Kanal,
Grabentiefe bis 2,0 m, Grabenbreite bis 2,0 m, inkl. erforderlicher Verbauarbeiten,
Grabenaushub im grobsteinigen und felsigen Bereich im Bachbett

Leitungsgraben für WV-Leitungen und Schutzrohre herstellen,
DIN 4124, Boden der Gräben profilgerecht Abschnittsweise
ausheben in Homogenbereichen ).
Material beim Aushub nach Kontaminationen und Bodenarten
trennen. Aufwand für Trennung ist in den EP mit
einzurechnen.
Wiedereinbaufähiges Material im Baufeld zwischenlagern.
Zwischengelagertes Material gegen Durchnässung mittels
Folienabdeckung und Aufsetzen auf Mieten schützen.
Sicherung gegen Einsturz, Ableiten von Oberflächen- und
Hangwasser sowie entfernen von eingebrochenem Material
sind einzurechnen.
Die Grabentiefe wird gerechnet ab OK Bachbett bis zur
Grabensohle.
Die Grabenbreite wird entsprechend der erforderlichen Breite
nach DIN EN 4124 abgerechnet.
Erschwernisse durch das Arbeiten im Bachbett sind einzukalkulieren.
Menge: 20,000 m³

**02.09.050 Flüssigboden im Bereich Graben Querung Kanal, Einbau im Grundwasser, liefern und einbauen**
zeitweise fließfähiges selbstverdichtendes Verfüllmaterial  zur Verfüllung des Grabens bei Querung Kanal,
RAL Gütezeichen 507 zertifizierter Flüssigboden,
Gräben profilgerecht verfüllen, Schichtdicke über 20 bis 25 cm, Breite der Sohle über 0,9 bis 2 m, Flüssigboden aus Boden-, Baustoffgemisch TL BuB E-StB, Bodenmaterial (BM), Größtkorn bis 32 mm, Konsistenz steif, Ausbreitmaßklasse F1 DIN EN 206, Wiederaushubfähigkeit leicht, Druckfestigkeit bis 0,3 N/mm2 nach 28 Tagen, Durchlässigkeitsbeiwert k größer gleich 1 x 10 hoch minus 6 m/s DIN EN ISO 17892-11, gütegesichert, Nachweis der Eignung durch Vorlage eines Prüfzeugnisses, liefern und im Grundwasser einabuen,
erforderliche Schalungsarbeiten sind einzukalkulieren.
Menge: 20,000 m³

**02.09.060 Wiederherstellung Kanalsohle inkl. Lieferung Flussbausteine**
Kanalsohle nach Einbau Flüssigboden wiederherstellen, inkl Lieferung Flussbausteine (Naturstein) und Beton.
Fläche Kanalsohle ca. 4,0 x 2,5 m.
Menge: 1,000 psch

**02.09.070 Liefern und Verlegen Schutzrohr DN250, L= 6m, S235**
Liefern und verlegen eine Schutzrohr, Stahl, S235,
DN250, L=6 m
Einbau in Querung Kanal, Verfüllung Rohrgraben mit Flüssigboden, inkl. erforderlicher Auftriebssicherung.
Schutzrohr ist gegen Verschmutzung innen im Zuge des Einbaus zu schützen.
Menge: 1,000 St

**02.09.080 Gleitlager in Schutzrohr für Medienrohr**
Gleitlager für WL DA 125 PEHD in Schutzrohr Stahl DN 250 liefern und montieren
Menge: 3,000 St

**02.09.090 Verschluß Schutzrohr DN250 mit Durchführung Medienrohr**
Verschlußmanschetten für WL DA 125 PEHD in Schutzrohr Stahl DN 250 an den Rohrenden des SChutzrohres montieren und fixieren
Menge: 2,000 St

**02.09.100 Zulage Verlegen Wasserleitung in Schutzrohr**
Zulage für das Verlegen der bauseitsgestellten Wasserleitung, PEHD DA125 in Schutzrohr Stahl DN 250 auf Gleitlager
Menge: 6,000 m

#### Titel 02.10 Brückenleitungen

*Hinweis: Hinweis*
Im Zuge dieser Ausschreibung sind an der Brücke bei Stat.270 (siehe Detail Elzbrücke) sowohl unter- als auch oberstromseitig Rohre ink. Rohrkonsolen zu liefern und montieren.

**02.10.010 Gerüst nach Wahl AN zur Montage der Brückenleitungen**
Gerüst/Brückenuntersichtgerät nach Wahl des AN, für die unter- und oberstromseitige Montage der Rohrkonsolen und Schutzrohre aufbauen, vorhalten, umbauen und rückbauen.

Arbeitshöhe bis ca. 3,5 m über Bachbett
Gesamtlänge bis 12,0 m

beidseitig der Brücke zur Ausführng der Arbeiten am Brückenkörper.
Inkl. erforderlicher Nachweise und Abnahmen sowie erforderlicher Sicherungs- und Befestigungsmaßnahmen (Brückenkörper darf zur Befestigung nicht angebohrt werden)
Menge: 1,000 psch

*Hinweis: Unterstrom*

**02.10.020 Rohrkonsole V4A für Brückenleitung liefern und montieren**
Herstellen einer Rohrkonsole aus Edelstahl V4a,
Rohrauflager für das Stahlschutrohr DN 250
an Betonbrücke montieren

Länge der Rohrkonsole; ca. 70 cm.

Auf der Rohrkonsole ist ein Rohrschlitten
Rohrschellen (Edelstahl V4A) zu montieren
(z.B. Rohrschlitten Fabrikat Müpro oder glw.).

Das Gewicht der Wasslerleitung DN 100GGG-WKG beträgt
inkl. Wasser ca. 35 kg/m

Für die Dimensionierung der Rohrkonsolen inkl. Anzahl ist ein
entsprechender statischer Nachweis  zu liefern.

Sämtliche erforderliche Arbeiten inkl. der erforderlichen
Befestigungsteile (Edelstahl V4A) sind  in den Einheitpreis
einzurechnen.

inkl Edelstahl Rohrschellen für Stahlschutzrohr DN 250
Ausführung gem. Detailplan Elzbrücke
Menge: 8,000 St

**02.10.030 Liefern und montieren Schutzrohr DN250, L=12m, S235 feuerverzinkt**
Schutzrohr Stahl S 235 feuerverzinkt DN 250, L = 12m
liefern und auf Rohrkosole montieren
Menge: 1,000 St

**02.10.040 Gleitlager in Schutzrohr für Medienrohr**
Gleitlager für WL DN 100 GGG TIS-K WKG WF in SChutzrohr DN 250 Stahl liefern und montieren
Menge: 8,000 St

**02.10.050 Verschluß Schutzrohr DN250 mit Durchführung Medienrohr**
Gummimanschette zum Verschluss Schutzrohr Stahld DN 250 zur WL DN 100 GGG TIS-K- WKG WF liefern und an den Rohrenden montieren
Menge: 2,000 St

**02.10.060 Zulage Verlegen Wasserleitung in Schutzrohr**
Zulage für das Verlegen der WL DN 100 GGG TIS-K WKG WF in Schutzrohr DN 250, WL bauseits gestellt
Menge: 12,000 m

*Hinweis: Oberstrom*

**02.10.070 Rohrkonsole V4A für Brückenleitung liefern und montieren**
Herstellen einer Rohrkonsole aus Edelstahl V4a,
Rohrauflager für das Stahlschutrohr DN 250 und Schutzrohr Stahl DN 150
an Betonbrücke montieren

Länge der Rohrkonsole; ca. 80 cm.

Auf der Rohrkonsolesind  zwei Rohrschlitten
Rohrschellen (Edelstahl V4A) zu montieren
(z.B. Rohrschlitten Fabrikat Müpro oder glw.).

Für die Dimensionierung der Rohrkonsolen inkl. Anzahl ist ein
entsprechender statischer Nachweis  zu liefern.

Sämtliche erforderliche Arbeiten inkl. der erforderlichen
Befestigungsteile (Edelstahl V4A) sind  in den Einheitpreis
einzurechnen.

inkl Edelstahl Rohrschellen für Stahlschutzrohr DN 250 und Schutzrohr DN 150
Ausführung gem. Detailplan Elzbrücke
Menge: 8,000 St

**02.10.080 Liefern und montieren Schutzrohr DN250, L=12m, S235 feuerverzinkt**
Schutzrohr Stahl S 235 feuerverzinkt DN 250, L = 12m
liefern und auf Rohrkosole montieren
Menge: 1,000 St

**02.10.090 Liefern und montieren Schutzrohr DN150, L=12m, S235 feuerverzinkt**
Schutzrohr Stahl S 235 feuerverzinkt DN 150, L = 12m
liefern und auf Rohrkosole montieren
Menge: 1,000 St

### 03 Rohrleitungsbauarbeiten

*Hinweis: Montagearbeiten Wasser*
Montagearbeiten im Zuge der Neuverlegung und Anbindung der
Wasserleitung, sowie Erstellung von Hausanschlüssen Gewerk
Wasser werden durch Mitarbeiter der Stadtwerke Elzach
ausgeführt.
Montagearbeiten sind mit dem AG abzustimmen und zu koordinieren.
Erschwernisse und Mehraufwand ist einzukalkulieren.
Die Arbeiten sind frühzeitig mit dem AG bzw. der
örtlichen Bauüberwachung abzustimmen
Material bauseits durch Stadtwerke Rastatt.
Transport im Baufeld und Mitwirken bei der Verlegung gem. nachfolgendne LV-Pos.

#### Titel 03.01 Hauptleitung Rohre und Formstücke

**03.01.010 Schutzrohr DN 200 / SDR 21 / SN32, liefern und verlegen**
Schutzrohr aus PVC-U nach DIN 16875 und DIN 8062 (nur
Maße) mit angeformter Klebemuffe
System REHAU oder gleichwertig.
Lieferaufmachung: Gesamtlänge 6 m in
Holzrahmenverschlägen.
Verlegung fachgerecht entsprechend den einschlägigen
Verlegerichtlinien (z.B. ZTV-TKNetz 10 und 12 der
T-Com, EN 1610) und Technischer Information des
Herstellers einschließlich sämtlicher Nebenarbeiten auf
gestampfter und eingeebneter Unterlage. Bei felsigem
oder steinigem Untergrund ist eine Zusatztiefe von 15
cm für ein Sandauflager zu berücksichtigen. Das
Schutzrohr ist bis 30 cm über dem Rohrscheitel mit
steinfreiem Material von Hand zu verfüllen und zu
verdichten.
Nur die von den Rohrherstellern vorgeschriebenen
PVC-Kleber sind zugelassen. Die Bedienungsanleitung zur
Herstellung der Klebeverbindung ist zu beachten!

Als Schutzrohr bspw. bei Unterquerungen von Kanälen zu verlegen

liefern und montieren
Menge: 24,000 m

**03.01.020 Schutzrohr DN 100 / SDR 21 / SN32 liefern und verlegen**
Schutzrohr aus PVC-U nach DIN 16875 und DIN 8062 (nur
Maße) mit angeformter Klebemuffe
System REHAU oder gleichwertig.
Lieferaufmachung: Gesamtlänge 6 m in
Holzrahmenverschlägen.
Verlegung fachgerecht entsprechend den einschlägigen
Verlegerichtlinien (z.B. ZTV-TKNetz 10 und 12 der
T-Com, EN 1610) und Technischer Information des
Herstellers einschließlich sämtlicher Nebenarbeiten auf
gestampfter und eingeebneter Unterlage. Bei felsigem
oder steinigem Untergrund ist eine Zusatztiefe von 15
cm für ein Sandauflager zu berücksichtigen. Das
Schutzrohr ist bis 30 cm über dem Rohrscheitel mit
steinfreiem Material von Hand zu verfüllen und zu
verdichten.
Nur die von den Rohrherstellern vorgeschriebenen
PVC-Kleber sind zugelassen. Die Bedienungsanleitung zur
Herstellung der Klebeverbindung ist zu beachten!

Als Schutzrohr bei Unterquerungen von Kanälen zu verlegen

liefern und montieren
Menge: 18,000 m

**03.01.030 Rohre, Wasser, PE-HD PE100 RC <= OD 125, des AG, Mithilfe Verlegung**
Mithilfe bei der Verlegung von Druckrohren aus PE-HD PE100,
Trinkwasser, OD <= 125 mm, Rollenware oder
Rohrstangen <= 6 m, im
Baustellenbereich zwischengelagert, aufnehmen,
transportieren bis 500 m, absenken in offenen Leitungsgraben,
Mithilfe bei der Verlegung, Rohrbettung wird nach gesonderter
Position vergütet.
Menge: 600,000 m

**03.01.040 Rohre, Wasser, PE-HD PE100 RC <= OD 80, des AG, Mithilfe Verlegung**
Mithilfe bei der Verlegung von Druckrohren aus PE-HD PE100,
Trinkwasser, OD <= 80 mm, Rollenware oder
Rohrstangen <= 6 m, im
Baustellenbereich zwischengelagert, aufnehmen,
transportieren bis 500 m, absenken in offenen Leitungsgraben,
Mithilfe bei der Verlegung, Rohrbettung wird nach gesonderter
Position vergütet.
Menge: 80,000 m

#### Titel 03.02 Hausanschlüsse

**03.02.010 Schutzrohr 75 x 2,2 / SDR 21 / SN32 liefern und verlegen**
Schutzrohr aus PVC-U nach DIN 16875 und DIN 8062 (nur
Maße) mit angeformter Klebemuffe
System REHAU oder gleichwertig.
Lieferaufmachung: Gesamtlänge 6 m in
Holzrahmenverschlägen.
Verlegung fachgerecht entsprechend den einschlägigen
Verlegerichtlinien (z.B. ZTV-TKNetz 10 und 12 der
T-Com, EN 1610) und Technischer Information des
Herstellers einschließlich sämtlicher Nebenarbeiten auf
gestampfter und eingeebneter Unterlage. Bei felsigem
oder steinigem Untergrund ist eine Zusatztiefe von 15
cm für ein Sandauflager zu berücksichtigen. Das
Schutzrohr ist bis 30 cm über dem Rohrscheitel mit
steinfreiem Material von Hand zu verfüllen und zu
verdichten.
Nur die von den Rohrherstellern vorgeschriebenen
PVC-Kleber sind zugelassen. Die Bedienungsanleitung zur
Herstellung der Klebeverbindung ist zu beachten!

Als Schutzrohr für die Verlegung von Hausanschlussleitungen
nach Bedarf

liefern und montieren
Menge: 240,000 m

**03.02.020 Kernbohrung Wand Stahlbeton/Mauerwerk Durchm. 100 mm T 25-35cm**
Kernbohrung in der Wand aus Stahlbeton verschiedener Arten,
waagerecht, Bohrdurchmesser 100 mm, Bohrtiefe über 25 bis
35 cm, einschl. Lösen des Bohrkerns aus dem Gefüge und
Übernahme in Eigentum des AN.  Lage- und höhengerechte
Anzeichnung der Bohrungen nach Angaben des AG. Inkl.
vollflächige porentiefe Versiegelung der Bohrfläche mit
Grundierung und Speziallack.
Menge: 12,000 St

**03.02.030 Einsparte- Abdichtung Ringraum DN 100 für Mediumrohr DA 23-32**
Einsparte- Abdichtung Ringraum DN 100 für Mediumrohr DA 23-32

Quadro-Secura® Bauherrenpaket-Einsparte für Gebäude mit Keller. Zur gas- und druckwasserdichten Abdichtung von Rohr- und Kabeldurchführungen. Einsatz nach DIN 18533 für Hautabdichtungen (Schwarze Wanne) oder WU-Betonkernbohrung (Weiße Wanne). Quadro-Secura® Bauherrenpaket-Einsparte für Gebäude mit Keller, für die Gewerke Gas, Wasser, Strom und Telekommunikation. Einsparten-Hauseinführung, beidseitig abdichtend, mit zusätzlichem Dichtflansch nach DIN 18533 auf Wandaußenseite für Hautabdichtungen (Schwarze Wanne), auch geeignet für WU-Betonkernbohrungen und Doppel-/ Elementwände, bestehend aus: Variante 1 - Gas (RMA + Schuck), * 1 x Quadro-Secura® E1/breit, mit Abdichtung ausgelegt für 1 x RMA 1" und 1 x Schuck 1" (DN 25) inkl. Ringstopfen zur Verhinderung der Einsandung, Variante 2 - Wasser, Strom, Telekommunikation, * 1 x Quadro-Secura® E1/breit, 1 x Abdichtung Wasser (23 - 40 mm) oder 1 x Abdichtung Energie (23 - 40 mm) oder 1 x Abdichtung Telekommunikation (bis 5 Leitungen mit 2 x 5 - 7mm, 2 x 7 - 13mm und 1 x 12 - 16mm), * inkl. 1 x Mantelrohrendstopfen zur Abdichtung der Mantelrohre und Leitungen, inkl. 1 x Doppelsteckmuffe (2707) zum Anschluss/ Verlängerung mit Schutzrohrsystemen, Prüfungen/Normen: Hauseinführung zugelassen nach: DVGW-VP 601 (B1), geprüfte Gas- und Druckwasserdichtigkeit, geprüfte Radondichtigkeit, WU-Beton Beanspruchungsklasse 1 und 2, DIN 18533 Wassereinwirkungsklasse W1.1-E, W1.2-E und W2.1-E liefern und nach Einbauanleitung des Herstellers montieren. Hersteller: DOYMA GmbH & Co o.glw.

gewählter Hersteller/Fabrikat:

" '...............................................' "
Menge: 12,000 St

**03.02.040 Kernbohrung Wand Stahlbeton/Mauerwerk Durchm. 200 mm T 25-35cm**
Kernbohrung in der Wand aus Stahlbeton verschiedener Arten,
waagerecht, Bohrdurchmesser 200 mm, Bohrtiefe über 25 bis
35 cm, einschl. Lösen des Bohrkerns aus dem Gefüge und
Übernahme in Eigentum des AN.  Lage- und höhengerechte
Anzeichnung der Bohrungen nach Angaben des AG. Inkl.
vollflächige porentiefe Versiegelung der Bohrfläche mit
Grundierung und Speziallack.
Menge: 12,000 St

**03.02.050 Mehrsparte- Abdichtung Ringraum DN 200 für Mediumrohre WL DA 32-50 und Strom 26-36 und Telekom**
Quadro-Secura® Bauherrenpaket-Mehrsparte All inclusive für Gebäude mit Keller, für die Gewerke Gas, Wasser, Strom und Telekommunikation. Mehrsparten-Hauseinführung bestehend aus: 1 x Quadro-Secura® Nova 1/breit, beidseitig abdichtend, für unterkellerte Gebäude, mit zusätzlicher Abdichtung auf der Wandaußenseite, mit ITL-System (integrierte Drehmomentkontrolle durch selbstabscherende Spezialmuttern), Ausführung gem. DIN 18533 für W2.1-E (schwarze Wanne), Einsatz in bauseitiges Futterrohr oder Kernbohrung DN 200 von 199 mm bis 203 mm, Einsatz in Wandstärken von 240 mm bis 550 mm, geeignet für Doppel-/Elementwände, Trockeneinbau, variable Anordnung der einzelnen Gewerke möglich, Gewerkeabdichtungen ausgelegt für: Gas 1 x RMA 1" und 1 x Schuck 1" (DN 25), Wasser AD 32 - 50 mm, Energie AD 26 - 36 mm, Telekommunikation bis 7 Leitungen mit 2 x 5 - 7mm, 3 x 7 - 13mm, 1 x 14 - 18 und 1 x 19 - 22mm, alle Gewerkeabdichtungen mit gas- und druckwasserdichten Blindstopfen vorbelegt und vormontiert, Inklusive: 4 Stk. Mantelrohrendstopfen (2704) für Gas, Wasser, Energie und Telekommunikation 1 Stk. Ergänzungsset Schuck 4 Stk. Doppelsteckmuffe (2707) DN 75 1 Stk. Gleitmittel 2780 Prüfungen/Normen: Hauseinführung zugelassen nach: DVGW-VP 601 (B1), geprüfte Gas- und Druckwasserdichtigkeit, geprüfte Radondichtigkeit, WU-Beton Beanspruchungsklasse 1 und 2, DIN 18533 Wassereinwirkungsklasse W1.1-E, W1.2-E und W2.1-E liefern und nach Einbauanleitung des Herstellers montieren. Hersteller: DOYMA GmbH & Co  o.glw.

gewählter Hersteller/Fabrikat:

" '...............................................' "
Menge: 11,000 St

#### Titel 03.03 Armaturen

**03.03.010 Armaturen (Schieber/Hydranten) <= OD 125 Mithilfe Einau**
Mithilfe beim Einbau Armaturen (Schieber/Hydranten)
<= OD 125
im Baustellenbereich zwischengelagert, aufnehmen,
transportieren bis 500 m, absenken in offenen Leitungsgraben,
Mithilfe bei der Verlegung, Rohrbettung wird nach gesonderter
Position vergütet.
Menge: 44,000 St

**03.03.020 Straßenkappen für Unterflurhydranten DN 80, Typ NOVO**
Einbauen, Figur Nr. 1, Größe 4055,
Typ NOVO o.glw.
bauseits geliefert
im Baufeld  transportieren (bis 500 m) und einbauen
Menge: 7,000 St

**03.03.030 Straßenkappen für Streckenschieber, Typ NOVO**
Einbauen Straßenkappe aus Guss für Streckenschieber, Größe 4056 - 1, Typ NOVO o. glw
bauseits geliefert
im Baufeld  transportieren (bis 500 m) und einbauen
Menge: 12,000 St

**03.03.040 Straßenkappen für Anschlussschieber, NOVO**
Figur Nr. 2, Größe 4056
Typ NOVO o.glw.
montieren
bauseits geliefert
im Baufeld  transportieren (bis 500 m) und einbauen
Menge: 22,000 St

**03.03.050 Straßenkappen für Kugelhahn zu Be/Entlüftung**
Straßenkappe rechteckig, bestehend aus Kappe und Deckel mit Klemmbolzen.
Erzeugnis: Fa. Hawle (Best. Nr. 212-00) oder gleichwertig
bauseits geliefert
im Baufeld  transportieren (bis 500 m) und einbauen
Menge: 1,000 St

**03.03.060 Tragplatte für Hydrantenkappe**
Tragplatte aus Beton mit Bewehrungseinlage passend für Straßenkappe Unterflurhydrant DN 80, Größe 4055,
bauseits geliefert
im Baufeld  transportieren (bis 500 m) und einbauen
Menge: 7,000 St

**03.03.070 Tragplatte für Schieberkappe**
Tragplatte aus Beton mit Bewehrungseinlage passend für Straßenkappe Streckenschieber, Größe 4056-1,
bauseits geliefert
im Baufeld  transportieren (bis 500 m) und einbauen
Menge: 34,000 St

**03.03.080 Tragplatte für Kappe mit Kugelhahn**
Erzeugnis: Fa. Hawle (Best. Nr. 204-05) oder gleichwertig
Tragplatte aus Beton für die Aufnahme von Straßenkappen (Best. Nr. 212-00).
bauseits geliefert
im Baufeld  transportieren (bis 500 m) und einbauen
Menge: 1,000 St

#### Titel 03.04 Sonstiges

**03.04.010 Dokumentation Bestandsunterlagen**
Dem AG sind nach Abschluss der Arbeiten folgende
Unterlagen zu übergeben:
- Fotodokumentation zum Nachweis besonderer Vokommnisse
  und von Vertrags- und kostenrelevanten Ereignissen.
- alle zur Abrechnung benötigten Unterlagen
  (Aufmaße, Skizzen, Lieferscheine, Massenbilanzen etc.)
- Bautagesberichte und Rapporte (diese sind wöchentlich dem
  BÜ des AG vorzulegen)
Menge: 1,000 St

**03.04.020 Herstellung Betonwiderlager**
Herstellen von Betonwiderlager
nach DVGW GW 310, in Ortbeton C 16/20, unbewehrt,
für Bestand.
Die erforderliche Betonmenge ist nach der
Nennweite zu bemessen
Menge: 5,000 m3

#### Titel 03.05 Vermessungsleistung

*Hinweis: Einmessungen am offen Graben*
Einmessungen der verlegten Rohre, Leitungen und Kabel,
sowie Einbauten und Bauteile werden durch einen Vermesser
von Seiten des AG eingemessen und aufgenommen.
Der AN hat dies zu Berücksichtigen und muss die Koordination
unterstützen. Das heißt unter anderem Punkte für Einmessung
offen zu halten und frühzeitige Abstimmung mit dem Vermesser.
Diese Leistungen sind Einzukalkulieren.
Erschwernisse oder Mehraufwendungen hierdurch
werden nicht gesondert vergütet.

**03.05.010 Absteckung Wasserleitung**
Vermessung zur Absteckung der
Wasserversorgung-Rohrleitungstrasse inkl. Schieber, Hydranten, Anschlussleitungen. Der AG übergibt
dem AN sämtliche relevanten Bauwerkspunkte digital.
Menge: 1,000 psch

### 04 Stundenlohnarbeiten

#### Titel 04.01 Stundenlohnarbeiten

*Hinweis: Vorbemerkungen Stundenlohnarbeiten*
Die nachfolgenden Stundenlohnarbeiten beziehen sich auf sämtliche Gewerke.

**04.01.010 Personal**
*** Stundenlohnarbeiten
Anzubieten sind (gemittelte)
Stundenlohnverrechnungssätze für folgende
Arbeitskräfte-Gruppen:
- Meister, Poliere u. Gleichgestellte (z. B.
  Baustellenleiter, Montageleiter, Schachtmeister)
- Vor- u. Facharbeiter u. Gleichgestellte (z.B.
  Speziabau-, Baufacharbeiter, Maschinenführer, Fahrer)
- Werker, Helfer u. Gleichgestellte (z.B.
  Baufachwerker, Helfer, Ungelernte, Angelernte)
- Rohrbau Monteure, Meister, Facharbeiter u. Helfer

Mit den Stundenlohnverrechnungssätzen sind abgegolten
sämtliche Aufwendungen, wie z. B. die Lohn- u.
Gehaltskosten (Tariflöhne einschl. etwaiger
Lohnzulagen, Lohnzuschläge u. vermögenswirksame
Leistungen), die Lohn- und Gehaltsnebenkosten (z.B.
Auslösungen, Wegegelder, Wegzeitentschädigungen,
Fahrkostenerstattungen), die Sozialkassenbeiträge, ggf.
die Winterbauumlagen, die Gemeinkostenanteile sowie der
Gewinn, jedoch ohne Umsatzsteuer.
Zuschläge für etwaige Mehr-, Nacht-, Sonntags- und
Feiertagsarbeiten  werden nach tariflichen Festlegungen
gesondert verguetet.

In die Verrechnungssätze sind die Lohn- und
Gehaltskosten für die An- u. Abfahrtzeiten
einzurechnen. Sie werden nicht gesondert vergütet. In
den Stundenlohnzetteln sind nur die auf der Baustelle
anfallenden Stunden anzugeben, nicht aber die
Wegzeiten.

Die Kosten für den Einsatz von Kleingeräten,
Werkzeugen, Maschinen  für Handbenutzung (z.B.
Bohrmaschine, Tischkreissäge, usw.) sind in die
Verrechnungssätze einzurechnen.

Die Rapporte sind täglich bzw. auf Verlangen der Bauleitung
unverzüglich vorzulegen.

Beruf: sämtliche auf der Baustelle eingesetztes Personal
(Bauvorarbeiter, Spezialbaufacharbeiter, Baufacharbeiter, Bauwerker, Helfer etc.)

Abrechnung nach Stundesätzen je eingesetzter Arbeitskraft
Menge: 40,000 h

**04.01.020 Bagger**
*** Stundenlohnarbeiten
Stundenlohnarbeiten mit Baugeräten auf Anordnung des AG
ausführen. Der Verrechnungssatz für das jeweilige
Geraet umfaßt sämtliche Aufwendungen für den Einsatz,
insbesondere An,- und Abtransport sowie Gerätevorhalte,
- und Betriebsstoffkosten sowie sämtliche Zuschläge
einschliesslich der Kosten für das Bedienungspersonal.
Der Verrechnungssatz gilt für das zum Zeitpunkt des
Abrufes einsatzbereit auf der Baustelle befindliche
Baugerät. Vergütet werden die tatsächlich geleisteten
Arbeitsstunden. Zuschläge für Nacht-, Sonntags- und
Feiertagsarbeit werden gesondert vergütet. Diese
Bemerkungen gilt für alle nachfolgenden Baugeräte.

Bagger 6 to
Menge: 20,000 h

**04.01.030 Minibagger**
*** Stundenlohnarbeiten
Wie vorhergehende Position, jedoch

Minibagger
Menge: 20,000 h

**04.01.040 LKW-Kipper 15 t Nutzlast**
*** Stundenlohnarbeiten
Wie vorhergehende Position, jedoch

LKW-Kipper, 15 t Nutzlast
Menge: 20,000 h

**04.01.050 Kleintransporter**
*** Stundenlohnarbeiten
Wie vorhergehende Position, jedoch

Kleintransporter
Menge: 10,000 h

**04.01.060 Frontlader**
*** Stundenlohnarbeiten
Wie vorhergehende Position, jedoch

Frontlader
Menge: 15,000 h

**04.01.070 Rüttler**
*** Stundenlohnarbeiten
Wie vorhergehende Position, jedoch

Rüttler
Menge: 5,000 h

**04.01.080 Kompressor 5-10 m3 mit Abbauhammer**
*** Stundenlohnarbeiten
Wie vorhergehende Position, jedoch

Kompressor über 5 bis 10 m3/min. einschließlich Abbruchhammer und sämtlicher erforderlicher Anschlussschläuche.
Menge: 10,000 h

**04.01.090 Explosionsstampfer, ca. 0,1 t**
*** Stundenlohnarbeiten
Wie vorhergehende Position, jedoch

Explosionsstampfer, ca. 0,1 t
Menge: 5,000 h

**04.01.100 Pumpe**
*** Stundenlohnarbeiten
Wie vorhergehende Position, jedoch

Schmutzwasserpumpe einschließlich Zubehör, Aggregat, Schlauchleitungen
Menge: 40,000 h

**04.01.110 Motorflex**
*** Stundenlohnarbeiten
Wie vorhergehende Posion, jedoch

Motorflex inkl. Trennscheiben
Menge: 5,000 h

**04.01.120 Mörtel MG III**
*** Stundenlohnarbeiten
Mörtel MG III frei Baustelle liefern
Menge: 100,000 l

**04.01.130 Beton C 12/15**
*** Stundenlohnarbeiten
Beton C12/15 frei Baustelle liefern
Menge: 3,000 m3

**04.01.140 Beton C25/30**
*** Stundenlohnarbeiten
Beton C25/30 frei Baustelle liefern
Menge: 3,000 m3

**04.01.150 Liefern von PVC-Rohren DN 150 SN 8**
*** Stundenlohnarbeiten
Menge: 20,000 m

**04.01.160 Liefern von PVC-Formstücken DN 150 SN 8**
*** Stundenlohnarbeiten
Menge: 10,000 St
